# Dispositivo de controlo centralizado constituído por armário de programação

- Propriedade do ficheiro: CYPE INGENIEROS, S.A.
- Formato: FIEBDC-3/2002
- Âmbito geográfico: Cabo Verde
- Custos indirectos: 3.00 %
- Despesas gerais: 13.00 %
- Lucro: 6.00 %
- IVA: 16.00 %

## I Instalações

### IS Drenagens e ventilação

#### ISH Ventilação híbrida para habitações

**ISH040** Ud Dispositivo de controlo centralizado constituído por armário de programação, para controlo de até 8 extractores estáticos mecânicos em edifício multifamiliar, com sistema automático de funcionamento simultâneo e anemómetro.
Inclui: Marcação da canalização eléctrica e elementos que compõem a instalação. Estendimento e fixação do tubo protector dos cabos. Colocação de cabos. Montagem e ligação do dispositivo de controlo.

| Código | Un | Descrição | Rendimento | Preço | Importância |
|---|---|---|---|---|---|
| mt20svi025b | Ud | Armário de programação, composto por caixa de superfície estanque, de 300x200x150 mm, disjuntor, transformador e programador electrónico, para controlo de até 8 extractores estáticos mecânicos em edifício multifamiliar. (material) | 1.000 | 3013.67 | 3013.67 |
| mt20svi027a | Ud | Sistema automático de funcionamento simultâneo. (material) | 1.000 | 258.69 | 258.69 |
| mt20svi028a | Ud | Anemómetro. (material) | 1.000 | 961.69 | 961.69 |
| mt35aia090aa | m | Tubo rígido de PVC, roscável, dobrável a quente, de cor preto, de 16 mm de diâmetro nominal, para canalização fixa em superfície. Resistência à compressão 1250 N, resistência ao impacto 2 joules, temperatura de trabalho -5°C até 60°C, com grau de protecção IP 547 segundo NP EN 60529, propriedades eléctricas: isolante, não propagador da chama. Segundo NP EN 61386-1, NP EN 61386-22 e EN 60423. Inclusive p/p de abraçadeiras, elementos de fixação e acessórios (curvas, uniões, tês, cotovelos e curvas flexíveis). (material) | 66.000 | 1.32 | 87.12 |
| mt35cep010aa | m | Cabo unipolar H07V-U, não propagador da chama, com condutor unifilar de cobre classe 1 de 1,5 mm² de secção, com isolamento de PVC, sendo a sua tensão atribuída de 450/750 V. Segundo NP 2356-3. (material) | 198.000 | 0.11 | 21.78 |
| mt35www010 | Ud | Material auxiliar para instalações eléctricas. (material) | 1.000 | 2.29 | 2.29 |
| mo001 | h | Oficial de 1ª electricista. (mão de obra) | 6.423 | 3.14 | 20.17 |
| mo093 | h | Ajudante de electricista. (mão de obra) | 6.423 | 2.00 | 12.85 |
| % | % | Custos directos complementares | 2 % | 4378.26 | 87.57 |
|  |  | Custos directos |  |  | 4465.83 |
