# Comporta anti-retorno, de plástico, de 150 mm de diâmetro, para ventilação mecânica

- Propriedade do ficheiro: CYPE INGENIEROS, S.A.
- Formato: FIEBDC-3/2002
- Âmbito geográfico: Cabo Verde
- Custos indirectos: 3.00 %
- Despesas gerais: 13.00 %
- Lucro: 6.00 %
- IVA: 16.00 %

## I Instalações

### IS Drenagens e ventilação

#### ISM Ventilação mecânica para habitações

**ISM027** Ud Comporta anti-retorno, de plástico, de 150 mm de diâmetro, para ventilação mecânica.
Inclui: Marcação. Fixação e colocação da comporta entre o extractor e a conduta.

| Código | Un | Descrição | Rendimento | Preço | Importância |
|---|---|---|---|---|---|
| mt32exi040d | Ud | Comporta anti-retorno, de plástico, de 150 mm de diâmetro. (material) | 1.000 | 28.71 | 28.71 |
| mo009 | h | Oficial de 1ª montador. (mão de obra) | 0.318 | 3.14 | 1.00 |
| mo075 | h | Ajudante de montador. (mão de obra) | 0.318 | 2.00 | 0.64 |
| % | % | Custos directos complementares | 2 % | 30.35 | 0.61 |
|  |  | Custos directos |  |  | 30.96 |
