# Ventilador helicoidal para telhado, com motor para alimentação monofásica

- Propriedade do ficheiro: CYPE INGENIEROS, S.A.
- Formato: FIEBDC-3/2002
- Âmbito geográfico: Cabo Verde
- Custos indirectos: 3.00 %
- Despesas gerais: 13.00 %
- Lucro: 6.00 %
- IVA: 16.00 %

## I Instalações

### IS Drenagens e ventilação

#### ISM Ventilação mecânica para habitações

**ISM036** Ud Ventilador helicoidal para telhado, com motor para alimentação monofásica.
Inclui: Marcação. Colocação e fixação do ventilador de extracção. Ligações.

| Código | Un | Descrição | Rendimento | Preço | Importância |
|---|---|---|---|---|---|
| mt20svs040aE1 | Ud | Ventilador helicoidal para telhado, com hélice de plástico reforçada com fibra de vidro, corpo e chapéu de alumínio, base de aço galvanizado e motor para alimentação monofásica a 230 V e 50 Hz de frequência, com protecção térmica, isolamento classe F, protecção IP 65, de 835 r.p.m., potência absorvida 0,22 kW, caudal máximo 3900 m³/h, nível de pressão sonora 52 dBA, com rede de protecção contra a entrada de folhas e pássaros, para conduta de extracção de 450 mm de diâmetro. (material) | 1.000 | 1002.17 | 1002.17 |
| mt20svs900k | Ud | Acessórios e elementos de fixação de ventilador para telhado. (material) | 1.000 | 353.60 | 353.60 |
| mo009 | h | Oficial de 1ª montador. (mão de obra) | 5.087 | 3.14 | 15.97 |
| mo075 | h | Ajudante de montador. (mão de obra) | 5.087 | 2.00 | 10.17 |
| % | % | Custos directos complementares | 2 % | 1381.91 | 27.64 |
|  |  | Custos directos |  |  | 1409.55 |
