# Abertura de admissão directa através de parede de fachada

- Propriedade do ficheiro: CYPE INGENIEROS, S.A.
- Formato: FIEBDC-3/2002
- Âmbito geográfico: Cabo Verde
- Custos indirectos: 3.00 %
- Despesas gerais: 13.00 %
- Lucro: 6.00 %
- IVA: 16.00 %

## I Instalações

### IS Drenagens e ventilação

#### ISN Ventilação natural

**ISN010** Ud Abertura de admissão directa através de parede de fachada, através grelha de intempérie para instalações de ventilação, aro frontal e lâminas de chapa perfilada de aço galvanizado, de 2000x330 mm, para ventilação natural de arrumos.
Inclui: Marcação. Colocação e fixação.

| Código | Un | Descrição | Rendimento | Preço | Importância |
|---|---|---|---|---|---|
| mt42trx370ai1 | Ud | Grelha de intempérie para instalações de ventilação, aro frontal e lâminas de chapa perfilada de aço galvanizado, de 2000x330 mm, tela metálica de aço galvanizado com malha de 20x20 mm. (material) | 1.000 | 545.81 | 545.81 |
| mo018 | h | Oficial de 1ª construção. (mão de obra) | 0.636 | 3.04 | 1.93 |
| mo104 | h | Operário não qualificado construção. (mão de obra) | 0.636 | 1.90 | 1.21 |
| % | % | Custos directos complementares | 2 % | 548.95 | 10.98 |
|  |  | Custos directos |  |  | 559.93 |
