# Válvula anti-retorno de PVC de 160 mm de diâmetro, com válvula de retenção metálica

- Propriedade do ficheiro: CYPE INGENIEROS, S.A.
- Formato: FIEBDC-3/2002
- Âmbito geográfico: Cabo Verde
- Custos indirectos: 0.03 %
- IVA: 15.00 %

## I Instalações

### IS Drenagem de águas

#### ISS Colectores suspensos

**ISS005** Ud Válvula anti-retorno de PVC de 160 mm de diâmetro, com válvula de retenção metálica.
Fornecimento e montagem de válvula anti-retorno de PVC de 160 mm de diâmetro, com válvula de retenção metálica, junta labiada e abertura na parte superior, colocada entre o colector de saída e o ramal de ligação. Totalmente montada.
Inclui: Marcação. Colocação da válvula.
Critério de medição de projecto: Número de unidades previstas, segundo documentação gráfica de Projecto.
Critério de medição de obra: Medir-se-á o número de unidades realmente executadas segundo especificações de Projecto.

| Código | Un | Descrição | Rendimento | Preço | Importância |
|---|---|---|---|---|---|
| mt11pvj030k | Ud | Válvula anti-retorno de PVC de 160 mm de diâmetro, com válvula de retenção metálica, junta labiada e abertura na parte superior. (material) | 1.000 | 118.00 | 118.00 |
| mo007 | h | Oficial de 1ª canalizador. (mão de obra) | 0.577 | 3.39 | 1.96 |
| % | % | Custos directos complementares | 2 % | 119.96 | 2.40 |
|  |  | Custos directos |  |  | 122.36 |
