# Conduta de ventilação de peças simples de betão, de 24x36x30 cm, assentes com argamassa de cimento M-5

- Propriedade do ficheiro: CYPE INGENIEROS, S.A.
- Formato: FIEBDC-3/2002
- Âmbito geográfico: Cabo Verde
- Custos indirectos: 3.00 %
- Despesas gerais: 13.00 %
- Lucro: 6.00 %
- IVA: 16.00 %

## I Instalações

### IS Drenagens e ventilação

#### ISV Condutas de admissão e extracção para ventilação

**ISV010** m Conduta de ventilação de peças simples de betão, de 24x36x30 cm, assentes com argamassa de cimento M-5.
Inclui: Marcação do traçado da conduta. Colocação e aprumo de prumos de referência. Colocação das peças, assentes com argamassa. Correcção de falhas das juntas.

| Código | Un | Descrição | Rendimento | Preço | Importância |
|---|---|---|---|---|---|
| mt09mor010c | m³ | Argamassa de cimento CEM II/B-L 32,5 N tipo M-5, confeccionada em obra com 230 kg/m³ de cimento e uma proporção em volume 1/6. (material) | 0.010 | 118.04 | 1.18 |
| mt20chp010e | Ud | Peça simples de betão, de 24x36x30 cm, para conduta de ventilação, segundo EN 1858. (material) | 3.667 | 1.82 | 6.67 |
| mo018 | h | Oficial de 1ª construção. (mão de obra) | 0.254 | 3.04 | 0.77 |
| mo104 | h | Operário não qualificado construção. (mão de obra) | 0.254 | 1.90 | 0.48 |
| % | % | Custos directos complementares | 2 % | 9.10 | 0.18 |
|  |  | Custos directos |  |  | 9.28 |
