# Conduta circular de chapa de aço galvanizado de parede simples lisa, de 100 mm de diâmetro e 0,6 mm de espessura da chapa, colocada em posição horizontal, para instalação de ventilação

- Propriedade do ficheiro: CYPE INGENIEROS, S.A.
- Formato: FIEBDC-3/2002
- Âmbito geográfico: Cabo Verde
- Custos indirectos: 3.00 %
- Despesas gerais: 13.00 %
- Lucro: 6.00 %
- IVA: 16.00 %

## I Instalações

### IS Drenagens e ventilação

#### ISV Condutas de admissão e extracção para ventilação

**ISV020** m Conduta circular de chapa de aço galvanizado de parede simples lisa, de 100 mm de diâmetro e 0,6 mm de espessura da chapa, colocada em posição horizontal, para instalação de ventilação.
Inclui: Marcação do traçado da conduta. Colocação de tubos, acessórios e peças especiais. Colocação e fixação de tubos, acessórios e peças especiais. Realização de ensaios.

| Código | Un | Descrição | Rendimento | Preço | Importância |
|---|---|---|---|---|---|
| mt20cvg410a | Ud | Material auxiliar para montagem e fixação das condutas de chapa de aço galvanizado de parede simples lisa, de 100 mm de diâmetro. (material) | 1.000 | 0.36 | 0.36 |
| mt20cvg010ad | m | Tubo de chapa de aço galvanizado de parede simples lisa, auto-conectável macho-fêmea, de 100 mm de diâmetro e 0,6 mm de espessura da chapa, fornecido em tramos de 1 m, com o preço incrementado em 15% relativamente a acessórios e peças especiais. (material) | 1.000 | 8.37 | 8.37 |
| op00ato010 |  | Aparafusadora. | 1.000 | 0.00 | 0.00 |
| op00mar010 |  | Martelo. | 1.000 | 0.00 | 0.00 |
| op00tal010 |  | Berbequim. | 1.000 | 0.00 | 0.00 |
| mo011 | h | Oficial de 1ª montador de condutas de chapa metálica. (mão de obra) | 0.160 | 3.14 | 0.50 |
| mo079 | h | Ajudante de montador de condutas de chapa metálica. (mão de obra) | 0.080 | 2.00 | 0.16 |
| % | % | Custos directos complementares | 2 % | 9.39 | 0.19 |
|  |  | Custos directos |  |  | 9.58 |
