# Conduta de PVC, de 110 mm de diâmetro exterior, colocada em posição horizontal, para instalação de ventilação

- Propriedade do ficheiro: CYPE INGENIEROS, S.A.
- Formato: FIEBDC-3/2002
- Âmbito geográfico: Cabo Verde
- Custos indirectos: 3.00 %
- Despesas gerais: 13.00 %
- Lucro: 6.00 %
- IVA: 16.00 %

## I Instalações

### IS Drenagens e ventilação

#### ISV Condutas de admissão e extracção para ventilação

**ISV030** m Conduta de PVC, de 110 mm de diâmetro exterior, colocada em posição horizontal, para instalação de ventilação.
Inclui: Marcação do traçado da conduta. Colocação de tubos, acessórios e peças especiais. Colocação e fixação de tubos, acessórios e peças especiais.

| Código | Un | Descrição | Rendimento | Preço | Importância |
|---|---|---|---|---|---|
| mt20cvp420c | Ud | Material auxiliar para montagem e fixação das condutas de PVC, de 110 mm de diâmetro exterior. (material) | 1.000 | 0.21 | 0.21 |
| mt20cvp020ce | m | Tubo liso de PVC, de 110 mm de diâmetro exterior, com extremo abocardado, segundo NP EN 1329-1, com o preço incrementado em 20% relativamente a acessórios e peças especiais. (material) | 1.000 | 4.95 | 4.95 |
| mt11var009 | l | Líquido de limpeza para colagem com adesivo de tubos e acessórios de PVC. (material) | 0.040 | 14.56 | 0.58 |
| mt11var010 | l | Cola para tubos e acessórios de PVC. (material) | 0.020 | 30.76 | 0.62 |
| op00ato010 |  | Aparafusadora. | 1.000 | 0.00 | 0.00 |
| op00mar010 |  | Martelo. | 1.000 | 0.00 | 0.00 |
| op00tal010 |  | Berbequim. | 1.000 | 0.00 | 0.00 |
| mo009 | h | Oficial de 1ª montador. (mão de obra) | 0.134 | 3.14 | 0.42 |
| mo075 | h | Ajudante de montador. (mão de obra) | 0.067 | 2.00 | 0.13 |
| % | % | Custos directos complementares | 2 % | 6.91 | 0.14 |
|  |  | Custos directos |  |  | 7.05 |
