# Conduta flexível de PVC/poliéster, de 125 mm de diâmetro, para instalação de ventilação

- Propriedade do ficheiro: CYPE INGENIEROS, S.A.
- Formato: FIEBDC-3/2002
- Âmbito geográfico: Cabo Verde
- Custos indirectos: 3.00 %
- Despesas gerais: 13.00 %
- Lucro: 6.00 %
- IVA: 16.00 %

## I Instalações

### IS Drenagens e ventilação

#### ISV Condutas de admissão e extracção para ventilação

**ISV300** m Conduta flexível de PVC/poliéster, de 125 mm de diâmetro, para instalação de ventilação.
Inclui: Marcação do traçado da conduta. Colocação de tubos, acessórios e peças especiais. Colocação e fixação de tubos, acessórios e peças especiais.

| Código | Un | Descrição | Rendimento | Preço | Importância |
|---|---|---|---|---|---|
| mt20cfp420d | Ud | Material auxiliar para montagem e fixação das condutas flexíveis de PVC/poliéster, de 125 mm de diâmetro. (material) | 1.000 | 0.45 | 0.45 |
| mt20cfp020dc | m | Tubo flexível de PVC, poliéster e cabo de aço em espiral, de 125 mm de diâmetro, intervalo de temperatura de trabalho de -10 a 80°C, com o preço incrementado em 10% relativamente a acessórios e peças especiais. (material) | 1.000 | 9.85 | 9.85 |
| mo009 | h | Oficial de 1ª montador. (mão de obra) | 0.125 | 3.14 | 0.39 |
| mo075 | h | Ajudante de montador. (mão de obra) | 0.062 | 2.00 | 0.12 |
| % | % | Custos directos complementares | 2 % | 10.81 | 0.22 |
|  |  | Custos directos |  |  | 11.03 |
