# Conduta flexível de parede dupla de PVC e polietileno, com isolamento, de 125 mm de diâmetro interior, para instalação de ventilação

- Propriedade do ficheiro: CYPE INGENIEROS, S.A.
- Formato: FIEBDC-3/2002
- Âmbito geográfico: Cabo Verde
- Custos indirectos: 3.00 %
- Despesas gerais: 13.00 %
- Lucro: 6.00 %
- IVA: 16.00 %

## I Instalações

### IS Drenagens e ventilação

#### ISV Condutas de admissão e extracção para ventilação

**ISV350** m Conduta flexível de parede dupla de PVC e polietileno, com isolamento, de 125 mm de diâmetro interior, para instalação de ventilação.
Inclui: Marcação do traçado da conduta. Colocação de tubos, acessórios e peças especiais. Colocação e fixação de tubos, acessórios e peças especiais.

| Código | Un | Descrição | Rendimento | Preço | Importância |
|---|---|---|---|---|---|
| mt20cfc420d | Ud | Material auxiliar para montagem e fixação das condutas flexíveis de parede dupla de PVC e polietileno, com isolamento, de 125 mm de diâmetro interior. (material) | 1.000 | 0.56 | 0.56 |
| mt20cfc020dc | m | Tubo flexível de parede dupla com isolamento, composto por parede interior de PVC e cabo de aço em espiral de 125 mm de diâmetro, parede exterior de polietileno e isolamento entre paredes através de manta ligeira de lã de vidro de 25 mm de espessura, intervalo de temperatura de trabalho de -10 a 60°C, com o preço incrementado em 10% relativamente a acessórios e peças especiais. (material) | 1.000 | 12.27 | 12.27 |
| mo009 | h | Oficial de 1ª montador. (mão de obra) | 0.223 | 3.14 | 0.70 |
| mo075 | h | Ajudante de montador. (mão de obra) | 0.111 | 2.00 | 0.22 |
| % | % | Custos directos complementares | 2 % | 13.75 | 0.28 |
|  |  | Custos directos |  |  | 14.03 |
