# Conduta geotérmica permutadora de calor ar-terra de polipropileno, modelo GEO "ALDER", de 200 mm de diâmetro, enterrado, para acoplar a um sistema de ventilação

- Propriedade do ficheiro: CYPE INGENIEROS, S.A.
- Formato: FIEBDC-3/2002
- Âmbito geográfico: Cabo Verde
- Custos indirectos: 3.00 %
- Despesas gerais: 13.00 %
- Lucro: 6.00 %
- IVA: 16.00 %

## I Instalações

### IS Drenagens e ventilação

#### ISV Condutas de admissão e extracção para ventilação

**ISV500** m Conduta geotérmica permutadora de calor ar-terra de polipropileno, modelo GEO "ALDER", de 200 mm de diâmetro, enterrado, para acoplar a um sistema de ventilação.
Inclui: Marcação do traçado da conduta. Eliminação das terras soltas do fundo da escavação. Colocação da areia no fundo da vala. Colocação de tubos, acessórios e peças especiais. Montagem do conjunto. Execução do enchimento envolvente.

| Código | Un | Descrição | Rendimento | Preço | Importância |
|---|---|---|---|---|---|
| mt01ara010 | m³ | Areia de 0 a 5 mm de diâmetro. (material) | 0.149 | 11.49 | 1.71 |
| mt20cia010v | m | Tubo de polipropileno, modelo GEO "ALDER", de 200 mm de diâmetro, cor azul, interior com tratamento bactericida, extremo abocardado e junta elástica, com o preço incrementado em 40% relativamente a acessórios e peças especiais. (material) | 1.000 | 148.46 | 148.46 |
| mo006 | h | Oficial de 1ª canalizador. (mão de obra) | 0.308 | 3.14 | 0.97 |
| mo098 | h | Ajudante de canalizador. (mão de obra) | 0.154 | 2.00 | 0.31 |
| % | % | Custos directos complementares | 2 % | 151.45 | 3.03 |
|  |  | Custos directos |  |  | 154.48 |
