# Chapéu

- Propriedade do ficheiro: CYPE INGENIEROS, S.A.
- Formato: FIEBDC-3/2002
- Âmbito geográfico: Cabo Verde
- Moeda: CVE
- Custos indirectos: 3.00 %
- IVA: 15.00 %

## I Instalações

### IV Ventilação

#### IVM Ventilação mecânica

**IVM060** Ud Chapéu.
Chapéu contra a chuva de chapa galvanizada, para conduta de saída de 355 mm de diâmetro exterior em cobertura inclinada de telha, acabamento liso, com rede de protecção contra a entrada de folhas e pássaros, rufo de chumbo e pescoço de ligação à conduta.
Inclui: Marcação. Colocação.
Critério de medição de projecto: Número de unidades previstas, segundo documentação gráfica de Projecto.
Critério de medição de obra: Medir-se-á o número de unidades realmente executadas segundo especificações de Projecto.

| Código | Un | Descrição | Rendimento | Preço | Importância |
|---|---|---|---|---|---|
| mt42svs270ng | Ud | Chapéu contra a chuva de chapa galvanizada, para conduta de saída de 355 mm de diâmetro exterior em cobertura inclinada de telha, acabamento liso, com rede de protecção contra a entrada de folhas e pássaros, rufo de chumbo e pescoço de ligação à conduta. (material) | 1.000 | 68765.15 | 68765.15 |
| mo020 | h | Oficial de 1ª construção. (mão de obra) | 0.223 | 622.24 | 138.76 |
| mo112 | h | Operário especializado construção. (mão de obra) | 0.111 | 390.16 | 43.31 |
| % | % | Custos directos complementares | 2 % | 68947.22 | 1378.94 |
|  |  | Custos directos |  |  | 70326.16 |
