# Extractor para casa de banho

- Propriedade do ficheiro: CYPE INGENIEROS, S.A.
- Formato: FIEBDC-3/2002
- Âmbito geográfico: Cabo Verde
- Moeda: CVE
- Custos indirectos: 3.00 %
- IVA: 15.00 %

## I Instalações

### IV Ventilação

#### IVM Ventilação mecânica

**IVM014** Ud Extractor para casa de banho.
Extractor para casa de banho formado por ventilador helicoidal extraplano, velocidade 2350 r.p.m., potência máxima de 9 W, caudal de descarga livre 80 m³/h, nível de pressão sonora de 33 dBA, de dimensões 121x94x121 mm, diâmetro de saída 94 mm, cor branca, motor para alimentação monofásica a 230 V e 50 Hz de frequência. Inclusive acessórios e elementos de fixação.
Inclui: Marcação. Colocação e fixação. Ligação e verificação do seu correcto funcionamento.
Critério de medição de projecto: Número de unidades previstas, segundo documentação gráfica de Projecto.
Critério de medição de obra: Medir-se-á o número de unidades realmente executadas segundo especificações de Projecto.

| Código | Un | Descrição | Rendimento | Preço | Importância |
|---|---|---|---|---|---|
| mt42ebs070a | Ud | Ventilador helicoidal extraplano, velocidade 2350 r.p.m., potência máxima de 9 W, caudal de descarga livre 80 m³/h, nível de pressão sonora de 33 dBA, de dimensões 121x94x121 mm, diâmetro de saída 94 mm, cor branca, motor para alimentação monofásica a 230 V e 50 Hz de frequência. (material) | 1.000 | 9568.35 | 9568.35 |
| mo003 | h | Oficial de 1ª electricista. (mão de obra) | 0.247 | 639.39 | 157.93 |
| mo102 | h | Ajudante de electricista. (mão de obra) | 0.247 | 398.19 | 98.35 |
| % | % | Custos directos complementares | 2 % | 9824.63 | 196.49 |
|  |  | Custos directos |  |  | 10021.12 |
