# Recuperador de calor estático

- Propriedade do ficheiro: CYPE INGENIEROS, S.A.
- Formato: FIEBDC-3/2002
- Âmbito geográfico: Cabo Verde
- Moeda: CVE
- Custos indirectos: 3.00 %
- IVA: 15.00 %

## I Instalações

### IV Ventilação

#### IVM Ventilação mecânica

**IVM025** Ud Recuperador de calor estático.
Recuperador de calor estático, de baixo perfil, montagem horizontal, caudal máximo 300 m³/h, recuperação de calor de até 90%, de 760x620x240 mm, com caixa de polipropileno expandido, bloco permutador de calor de poliestireno, 4 embocaduras de 125 mm de diâmetro, dois filtros G4 de cassete com eficiência de 85%, situados nos fluxos de ar novo e de ar extraído, e terminal para evacuação de condensados. Instalação em teto falso. Inclusive elementos de fixação.
Inclui: Marcação. Colocação e fixação do recuperador de calor. Ligação à rede de drenagem. Ligação das condutas. Verificação do seu correcto funcionamento.
Critério de medição de projecto: Número de unidades previstas, segundo documentação gráfica de Projecto.
Critério de medição de obra: Medir-se-á o número de unidades realmente executadas segundo especificações de Projecto.

| Código | Un | Descrição | Rendimento | Preço | Importância |
|---|---|---|---|---|---|
| mt42svi600a | Ud | Recuperador de calor estático, de baixo perfil, montagem horizontal, caudal máximo 300 m³/h, recuperação de calor de até 90%, de 760x620x240 mm, com caixa de polipropileno expandido, bloco permutador de calor de poliestireno, 4 embocaduras de 125 mm de diâmetro, dois filtros G4 de cassete com eficiência de 85%, situados nos fluxos de ar novo e de ar extraído, e terminal para evacuação de condensados, para instalação em teto falso, com elementos de fixação. (material) | 1.000 | 200087.62 | 200087.62 |
| mo011 | h | Oficial de 1ª montador. (mão de obra) | 0.309 | 639.39 | 197.57 |
| mo080 | h | Ajudante de montador. (mão de obra) | 0.309 | 398.94 | 123.27 |
| % | % | Custos directos complementares | 2 % | 200408.46 | 4008.17 |
|  |  | Custos directos |  |  | 204416.63 |
