# Sistema geotérmico permutador de calor ar-terra

- Propriedade do ficheiro: CYPE INGENIEROS, S.A.
- Formato: FIEBDC-3/2002
- Âmbito geográfico: Cabo Verde
- Moeda: CVE
- Custos indirectos: 3.00 %
- IVA: 15.00 %

## I Instalações

### IV Ventilação

#### IVV Condutas de admissão e extracção para ventilação

**IVV500** Ud Sistema geotérmico permutador de calor ar-terra.
Sistema geotérmico permutador de calor ar-terra para acoplar a um sistema de ventilação, formado por conduta geotérmica permutador de calor ar-terra, de polietileno de alta densidade (PEAD/HDPE), de 200 mm de diâmetro, de 35 m de comprimento, colocado sobre camada ou leito de areia de 10 cm de espessura, devidamente compactada e nivelada com apiloador (saltitão) de condução manual, enchimento lateral compactando até metade do diâmetro do tubo e posterior enchimento com a mesma areia até 10 cm por cima da geratriz superior da conduta, admissão de ar exterior, de aço galvanizado, de 300x300x800 mm, grelha mural de alumínio, de 165x165 mm, kit de ponto de inspecção, para interior, com sifão de 315 mm de diâmetro e 600 mm de altura e kit de controlo automático de admissão de ar. Inclusive acessórios e peças especiais.
Critérios considerados na determinação do preço da unidade de obra: O preço não inclui a remoção do pavimento existente, a escavação, o enchimento principal nem a reposição posterior do pavimento.
Inclui: Marcação do traçado da conduta. Eliminação das terras soltas do fundo da escavação. Descarga da areia no fundo da vala. Colocação de tubos, acessórios e peças especiais. Montagem, ligação e verificação do seu correcto funcionamento. Execução do enchimento envolvente.
Critério de medição de projecto: Número de unidades previstas, segundo documentação gráfica de Projecto.
Critério de medição de obra: Medir-se-á o número de unidades realmente executadas segundo especificações de Projecto.

| Código | Un | Descrição | Rendimento | Preço | Importância |
|---|---|---|---|---|---|
| mt01ara010 | m³ | Areia de 0 a 5 mm de diâmetro, limpa. (material) | 5.200 | 1657.06 | 8616.71 |
| mt42sig010a | m | Conduta geotérmica permutador de calor ar-terra, de polietileno de alta densidade (PEAD/HDPE), de 200 mm de diâmetro, de parede dupla, a exterior corrugada e a interior lisa, rigidez anelar nominal 8 kN/m², fornecido em rolos de 35 m de comprimento. (material) | 35.000 | 7281.68 | 254858.80 |
| mt42sig020a | Ud | Admissão de ar exterior, de aço galvanizado, de 300x300x800 mm, com ligação para conduta de 200 mm de diâmetro, filtro tipo G4, grelha e chapéu com dobradiças para aceder ao filtro. (material) | 1.000 | 86515.01 | 86515.01 |
| mt42sig030a | Ud | Grelha mural de alumínio, de 165x165 mm, com união telescópica de 125 mm de diâmetro. (material) | 1.000 | 5407.19 | 5407.19 |
| mt42sig040a | Ud | Kit de ponto de inspecção, para interior, com sifão de 315 mm de diâmetro e 600 mm de altura, com tampa estanque, junta, anel de fixação, abraçadeiras e união passa-muros. (material) | 1.000 | 47802.67 | 47802.67 |
| mt42sig050a | Ud | Kit de controlo automático de admissão de ar, formado por um registo motorizado (regulador de caudal de ar) e dois termostatos instalados no exterior para o controlo do registo. (material) | 1.000 | 84947.70 | 84947.70 |
| mo008 | h | Oficial de 1ª canalizador. (mão de obra) | 9.528 | 623.44 | 5940.14 |
| mo107 | h | Ajudante de canalizador. (mão de obra) | 4.764 | 388.30 | 1849.86 |
| mo011 | h | Oficial de 1ª montador. (mão de obra) | 2.722 | 623.44 | 1697.00 |
| mo080 | h | Ajudante de montador. (mão de obra) | 1.361 | 389.07 | 529.52 |
| % | % | Custos directos complementares | 2 % | 498164.60 | 9963.29 |
|  |  | Custos directos |  |  | 508127.89 |
