# Isolamento acústico formado por painel semi-rígido de lã mineral revestido numa das suas faces com um véu mineral preto

- Propriedade do ficheiro: CYPE INGENIEROS, S.A.
- Formato: FIEBDC-3/2002
- Âmbito geográfico: Cabo Verde
- Custos indirectos: 3.00 %
- IVA: 15.00 %

## N Isolamentos e impermeabilizações

### NA Isolamentos

#### NAC Condutas metálicas

**NAC020** m² Isolamento acústico formado por painel semi-rígido de lã mineral revestido numa das suas faces com um véu mineral preto, de 30 mm de espessura, colocado no interior das células do silenciador para condutas rectangulares.
Fornecimento e colocação de painel semi-rígido de lã mineral revestido numa das suas faces com um véu mineral preto, de 30 mm de espessura, resistência térmica 0,85 m²°C/W, condutibilidade térmica 0,035 W/(m°C), densidade 40 kg/m³, calor específico 840 J/kgK e factor de resistência à difusão do vapor de água 1,3; colocado no interior das células do silenciador para condutas rectangulares, como isolamento acústico. Incluindo p/p de cortes, adesivo e elementos de fixação no interior do silenciador.
Inclui: Preparação da superfície. Colocação do painel.
Critério de medição de projecto: Superfície medida segundo documentação gráfica de Projecto.
Critério de medição de obra: Medir-se-á a superfície realmente executada segundo especificações de Projecto.

| Código | Un | Descrição | Rendimento | Preço | Importância |
|---|---|---|---|---|---|
| mt16lrw110a | m² | Painel semi-rígido de lã mineral segundo EN 13162, revestido numa das suas faces com um véu mineral preto, de 30 mm de espessura, resistência térmica 0,85 m²°C/W, condutibilidade térmica 0,035 W/(m°C), densidade 40 kg/m³, calor específico 840 J/kgK, factor de resistência à difusão do vapor de água 1,3 e Euroclasse A1 de reacção ao fogo. (material) | 1.100 | 9.47 | 10.42 |
| mo054 | h | Oficial de 1ª montador de isolamentos. (mão de obra) | 0.185 | 3.85 | 0.71 |
| mo101 | h | Ajudante de montador de isolamentos. (mão de obra) | 0.185 | 2.35 | 0.43 |
| % | % | Custos directos complementares | 2 % | 11.56 | 0.23 |
|  |  | Custos directos |  |  | 11.79 |
