# Isolamento térmico sob laje

- Propriedade do ficheiro: CYPE INGENIEROS, S.A.
- Formato: FIEBDC-3/2002
- Âmbito geográfico: Cabo Verde
- Moeda: CVE
- Custos indirectos: 3.00 %
- IVA: 15.00 %

## N Isolamentos e impermeabilizações

### NA Isolamentos térmicos

#### NAD Sob lajes

**NAD010** m² Isolamento térmico sob laje, formado por painel semi-rígido de lã mineral, segundo EN 13162, não revestido, de 40 mm de espessura, resistência térmica 1,1 m²°C/W, condutibilidade térmica 0,035 W/(m°C), colocado topo a topo e fixado com cimento cola.
Isolamento térmico sob laje, formado por painel semi-rígido de lã mineral, segundo EN 13162, não revestido, de 40 mm de espessura, resistência térmica 1,1 m²°C/W, condutibilidade térmica 0,035 W/(m°C), colocado topo a topo e fixado com cimento cola.
Inclui: Limpeza e preparação da superfície suporte. Implantação e corte do isolamento. Colocação do isolamento. Fixação do isolamento.
Critério de medição de projecto: Superfície medida segundo documentação gráfica de Projecto.
Critério de medição de obra: Medir-se-á a superfície realmente executada segundo especificações de Projecto.

| Código | Un | Descrição | Rendimento | Preço | Importância |
|---|---|---|---|---|---|
| mt16lra020bbv | m² | Painel semi-rígido de lã mineral, segundo EN 13162, não revestido, de 40 mm de espessura, resistência térmica 1,1 m²°C/W, condutibilidade térmica 0,035 W/(m°C). (material) | 1.050 | 663.03 | 696.18 |
| mt16aaa040c | kg | Cimento cola para fixação de painéis isolantes. (material) | 2.500 | 69.13 | 172.83 |
| mo054 | h | Oficial de 1ª montador de isolamentos. (mão de obra) | 0.126 | 472.00 | 59.47 |
| mo101 | h | Ajudante de montador de isolamentos. (mão de obra) | 0.126 | 292.26 | 36.82 |
| % | % | Custos directos complementares | 2 % | 965.30 | 19.31 |
|  |  | Custos directos |  |  | 984.61 |
