# Isolamento térmico sob laje formado por painel rígido de lã mineral

- Propriedade do ficheiro: CYPE INGENIEROS, S.A.
- Formato: FIEBDC-3/2002
- Âmbito geográfico: Cabo Verde
- Custos indirectos: 3.00 %
- IVA: 15.00 %

## N Isolamentos e impermeabilizações

### NA Isolamentos térmicos

#### NAD Sob lajes

**NAD010** m² Isolamento térmico sob laje formado por painel rígido de lã mineral, segundo EN 13162, não revestido, de 60 mm de espessura, resistência térmica 1,75 m²°C/W, condutibilidade térmica 0,034 W/(m°C), fixado mecanicamente.
Fornecimento e colocação de isolamento térmico sob laje formado por painel rígido de lã mineral, segundo EN 13162, não revestido, de 60 mm de espessura, resistência térmica 1,75 m²°C/W, condutibilidade térmica 0,034 W/(m°C), fixado mecanicamente. Inclusive p/p de cortes, fixações e limpeza.
Inclui: Corte e preparação do isolamento. Colocação do isolamento.
Critério de medição de projecto: Superfície medida segundo documentação gráfica de Projecto.
Critério de medição de obra: Medir-se-á a superfície realmente executada segundo especificações de Projecto.

| Código | Un | Descrição | Rendimento | Preço | Importância |
|---|---|---|---|---|---|
| mt16lra020pp | m² | Painel rígido de lã mineral, segundo EN 13162, não revestido, de 60 mm de espessura, resistência térmica 1,75 m²°C/W, condutibilidade térmica 0,034 W/(m°C). (material) | 1.050 | 12.80 | 13.44 |
| mt16aaa021a | Ud | Bucha de expansão e prego de polipropileno, com aro de estanquidade, para fixação mecânica de painéis isolantes. (material) | 3.000 | 0.11 | 0.33 |
| mo054 | h | Oficial de 1ª montador de isolamentos. (mão de obra) | 0.148 | 3.88 | 0.57 |
| mo101 | h | Ajudante de montador de isolamentos. (mão de obra) | 0.148 | 2.37 | 0.35 |
| % | % | Custos directos complementares | 2 % | 14.69 | 0.29 |
|  |  | Custos directos |  |  | 14.98 |
