# Isolamento térmico sob laje

- Propriedade do ficheiro: CYPE INGENIEROS, S.A.
- Formato: FIEBDC-3/2002
- Âmbito geográfico: Cabo Verde
- Moeda: CVE
- Custos indirectos: 3.00 %
- IVA: 15.00 %

## N Isolamentos e impermeabilizações

### NA Isolamentos térmicos

#### NAD Sob lajes

**NAD030** m² Isolamento térmico sob laje, formado por placa de aglomerado de cortiça expandida, de 60 mm de espessura, cor preto, resistência térmica 1,5 m²°C/W, condutibilidade térmica 0,036 W/(m°C), fixado mecanicamente.
Fornecimento e colocação de isolamento térmico sob laje, formado por placa de aglomerado de cortiça expandida, de 60 mm de espessura, cor preto, resistência térmica 1,5 m²°C/W, condutibilidade térmica 0,036 W/(m°C), fixado mecanicamente. Inclusive p/p de cortes, fixações e limpeza.
Inclui: Corte e preparação do isolamento. Colocação do isolamento.
Critério de medição de projecto: Superfície medida segundo documentação gráfica de Projecto.
Critério de medição de obra: Medir-se-á a superfície realmente executada segundo especificações de Projecto.

| Código | Un | Descrição | Rendimento | Preço | Importância |
|---|---|---|---|---|---|
| mt16acg010ea | m² | Placa de aglomerado de cortiça expandida, de 60 mm de espessura, cor preto, segundo EN 13170, resistência térmica 1,5 m²°C/W, condutibilidade térmica 0,036 W/(m°C), Euroclasse E de reacção ao fogo, de aplicação como isolante térmico e acústico. (material) | 1.050 | 3053.18 | 3205.84 |
| mt16aaa020lg | Ud | Fixação mecânica para painéis isolantes de aglomerado de cortiça expandida, colocados directamente sobre a superfície suporte. (material) | 3.000 | 30.54 | 91.62 |
| mo054 | h | Oficial de 1ª montador de isolamentos. (mão de obra) | 0.124 | 424.42 | 52.63 |
| mo101 | h | Ajudante de montador de isolamentos. (mão de obra) | 0.124 | 259.32 | 32.16 |
| % | % | Custos directos complementares | 2 % | 3382.25 | 67.65 |
|  |  | Custos directos |  |  | 3449.90 |
