# Isolamento térmico reflectivo pelo interior em fachada dupla de alvenaria face à vista

- Propriedade do ficheiro: CYPE INGENIEROS, S.A.
- Formato: FIEBDC-3/2002
- Âmbito geográfico: Cabo Verde
- Moeda: CVE
- Custos indirectos: 3.00 %
- IVA: 15.00 %

## N Isolamentos e impermeabilizações

### NA Isolamentos térmicos

#### NAF Fachadas e paredes meeiras

**NAF011** m² Isolamento térmico reflectivo pelo interior em fachada dupla de alvenaria face à vista, formado por um sistema reflector de 12 mm de espessura com uma densidade nominal de 29,17 kg/m³, composto de núcleo isolante de espuma de polietileno, revestido com uma lâmina de alumínio em cada face, fixado sobre ripas de madeira.
Fornecimento e colocação de isolamento térmico reflectivo pelo interior em fachada dupla de alvenaria face à vista, formado por um sistema reflector de 12 mm de espessura com uma densidade nominal de 29,17 kg/m³, composto de núcleo isolante de espuma de polietileno, revestido com uma lâmina de alumínio em cada face, fixado sobre ripas de madeira e vedação de emendas com fita adesiva de alumínio. Inclusive p/p de cortes e limpeza.
Inclui: Revisão da superfície do paramento base no qual se realiza a fixação do isolamento de acordo com as exigências da técnica a utilizar. Corte e preparação do isolamento. Colocação do isolamento.
Critério de medição de projecto: Superfície medida segundo documentação gráfica de Projecto.
Critério de medição de obra: Medir-se-á a superfície realmente executada segundo especificações de Projecto.

| Código | Un | Descrição | Rendimento | Preço | Importância |
|---|---|---|---|---|---|
| mt16arg010b | m² | Isolamento térmico reflectivo, composto de núcleo isolante de espuma de polietileno, revestido com uma lâmina de alumínio em cada face, de 12 mm de espessura, com uma densidade nominal de 29,17 kg/m³, uma resistência térmica de 3,5 m²°C/W e uma condutibilidade térmica de 0,029 W/(m°C), fornecido em rolos de 1,60x12,50 m. (material) | 1.100 | 1404.71 | 1545.18 |
| mt42www020 | m | Fita de alumínio de 50 microns de espessura e 65 mm de largura à base de resinas acrílicas. (material) | 0.440 | 32.90 | 14.48 |
| mt13blw155b | m | Ripa de madeira de pinho, com humidade inferior a 15%, de 40x60 mm. (material) | 1.200 | 168.51 | 202.21 |
| mt13blw131 | Ud | Parafuso para fixação de ripa. (material) | 4.000 | 16.85 | 67.40 |
| mt16aaa070 | Ud | Agrafo de aço inoxidável, de 14 mm. (material) | 2.000 | 61.28 | 122.56 |
| mo054 | h | Oficial de 1ª montador de isolamentos. (mão de obra) | 0.198 | 451.80 | 89.46 |
| mo101 | h | Ajudante de montador de isolamentos. (mão de obra) | 0.198 | 276.37 | 54.72 |
| % | % | Custos directos complementares | 2 % | 2096.01 | 41.92 |
|  |  | Custos directos |  |  | 2137.93 |
