# Isolamento acústico formado por lâmina de espuma de polietileno de alta densidade de 3 mm de espessura

- Propriedade do ficheiro: CYPE INGENIEROS, S.A.
- Formato: FIEBDC-3/2002
- Âmbito geográfico: Cabo Verde
- Custos indirectos: 3.00 %
- IVA: 15.00 %

## N Isolamentos e impermeabilizações

### NA Isolamentos

#### NAM Pavimentos de madeira e laminados

**NAM020** m² Isolamento acústico formado por lâmina de espuma de polietileno de alta densidade de 3 mm de espessura, colocado sobre camada de nivelação ou pavimento existente e preparado para receber directamente o pavimento de madeira ou laminado (não incluído neste preço), que actua ainda como barreira anti-humidade e camada separadora.
Fornecimento e colocação de isolamento acústico sobre camada de nivelação ou pavimento existente, formado por lâmina de espuma de polietileno de alta densidade de 3 mm de espessura, preparado para receber directamente o pavimento de madeira ou laminado (não incluído neste preço), que actua ainda como barreira anti-humidade e camada separadora. Inclusive p/p de preparação da superfície suporte, cortes, dessolidarização perimetral executada com o mesmo material isolante e vedação de juntas com fita adesiva.
Inclui: Limpeza e preparação da superfície suporte. Preparação do isolamento. Colocação do isolamento sobre a superfície suporte.
Critério de medição de projecto: Superfície medida segundo documentação gráfica de Projecto.
Critério de medição de obra: Medir-se-á a superfície realmente executada segundo especificações de Projecto.

| Código | Un | Descrição | Rendimento | Preço | Importância |
|---|---|---|---|---|---|
| mt17poa011a | m² | Lâmina de espuma de polietileno de alta densidade de 3 mm de espessura. (material) | 1.100 | 0.68 | 0.75 |
| mt16aaa030 | m | Fita autocolante para vedação de juntas. (material) | 0.400 | 0.42 | 0.17 |
| mo054 | h | Oficial de 1ª montador de isolamentos. (mão de obra) | 0.123 | 3.85 | 0.47 |
| mo101 | h | Ajudante de montador de isolamentos. (mão de obra) | 0.123 | 2.35 | 0.29 |
| % | % | Custos directos complementares | 2 % | 1.68 | 0.03 |
|  |  | Custos directos |  |  | 1.71 |
