# Isolamento térmico pelo interior de coberturas inclinadas sobre espaço não habitável

- Propriedade do ficheiro: CYPE INGENIEROS, S.A.
- Formato: FIEBDC-3/2002
- Âmbito geográfico: Cabo Verde
- Moeda: CVE
- Custos indirectos: 3.00 %
- IVA: 15.00 %

## N Isolamentos e impermeabilizações

### NA Isolamentos térmicos

#### NAQ Coberturas

**NAQ030** m² Isolamento térmico pelo interior de coberturas inclinadas sobre espaço não habitável, formado por espuma rígida de poliuretano projectado "in situ", densidade mínima 50 kg/m³, espessura média mínima 30 mm.
Isolamento térmico pelo interior de coberturas inclinadas sobre espaço não habitável, formado por espuma rígida de poliuretano projectado "in situ", densidade mínima 50 kg/m³, espessura média mínima 30 mm.
Inclui: Limpeza da superfície superior da laje. Colocação do isolamento.
Critério de medição de projecto: Superfície medida segundo documentação gráfica de Projecto.
Critério de medição de obra: Medir-se-á a superfície realmente executada segundo especificações de Projecto.

| Código | Un | Descrição | Rendimento | Preço | Importância |
|---|---|---|---|---|---|
| mt16poc010q | m² | Espuma rígida de poliuretano projectado "in situ", densidade mínima 50 kg/m³, espessura média mínima 30 mm, aplicado em coberturas inclinadas, segundo EN 14315-1. (material) | 1.100 | 1059.42 | 1165.36 |
| mq08mpa030 | h | Maquinaria para projecção de produtos isolantes. (equipamento) | 0.117 | 1334.63 | 156.15 |
| mo030 | h | Oficial de 1ª aplicador de produtos isolantes. (mão de obra) | 0.120 | 458.42 | 55.01 |
| mo068 | h | Ajudante de aplicador de produtos isolantes. (mão de obra) | 0.120 | 292.26 | 35.07 |
| % | % | Custos directos complementares | 2 % | 1411.59 | 28.23 |
|  |  | Custos directos |  |  | 1439.82 |
