# Isolamento acústico sobre tecto falso formado por filtro de fibras têxteis de algodão

- Propriedade do ficheiro: CYPE INGENIEROS, S.A.
- Formato: FIEBDC-3/2002
- Âmbito geográfico: Cabo Verde
- Custos indirectos: 3.00 %
- IVA: 15.00 %

## N Isolamentos e impermeabilizações

### NA Isolamentos

#### NAT Tectos falsos

**NAT020** m² Isolamento acústico sobre tecto falso formado por filtro de fibras têxteis de algodão, aglomeradas com resinas termoendurecíveis, espessura 20 mm, recoberto com um véu de poliéster numa das suas faces.
Fornecimento e colocação de isolamento acústico sobre tecto falso de placas, formado por filtro de fibras têxteis de algodão, aglomeradas com resinas termoendurecíveis, espessura 20 mm, recoberto com um véu de poliéster numa das suas faces. Incluindo p/p de cortes do isolamento.
Inclui: Corte, ajuste e colocação do isolamento.
Critério de medição de projecto: Superfície medida entre paramentos, segundo documentação gráfica de Projecto, sem descontar aberturas para instalações.
Critério de medição de obra: Medir-se-á a superfície realmente executada segundo especificações de Projecto, sem descontar aberturas para instalações.

| Código | Un | Descrição | Rendimento | Preço | Importância |
|---|---|---|---|---|---|
| mt16ppt040a | m² | Filtro de fibras têxteis de algodão, aglomeradas com resinas termoendurecíveis, espessura 20 mm, recoberto com um véu de poliéster numa das suas faces. (material) | 1.050 | 23.05 | 24.20 |
| mo053 | h | Oficial de 1ª montador de isolamentos. (mão de obra) | 0.095 | 3.39 | 0.32 |
| mo099 | h | Ajudante de montador de isolamentos. (mão de obra) | 0.095 | 2.15 | 0.20 |
| % | % | Custos directos complementares | 2 % | 24.72 | 0.49 |
|  |  | Custos directos |  |  | 25.21 |
