# Painel acústico autoportante de lã mineral, rectangular de 1200x600x40 mm, cor Blanco, suspenso do tecto através de correntes (não incluídas neste preço)

- Propriedade do ficheiro: CYPE INGENIEROS, S.A.
- Formato: FIEBDC-3/2002
- Âmbito geográfico: Cabo Verde
- Custos indirectos: 3.00 %
- IVA: 15.00 %

## N Isolamentos e impermeabilizações

### NA Isolamentos

#### NAT Tectos falsos

**NAT100** Ud Painel acústico autoportante de lã mineral, rectangular de 1200x600x40 mm, cor Blanco, suspenso do tecto através de correntes (não incluídas neste preço).
Fornecimento e montagem de painel acústico autoportante de lã mineral, de 1200x600x40 mm, revestido nas duas faces com um véu mineral de cor Blanco, acabamento com um aro metálico lacado a cor branca, suspenso do tecto através de correntes (não incluídas neste preço).
Inclui: Colocação do isolamento.
Critério de medição de projecto: Número de unidades previstas, segundo documentação gráfica de Projecto.
Critério de medição de obra: Medir-se-á o número de unidades realmente executadas segundo especificações de Projecto.

| Código | Un | Descrição | Rendimento | Preço | Importância |
|---|---|---|---|---|---|
| mt12par130dcbI | Ud | Painel acústico autoportante de lã mineral, de 1200x600x40 mm, revestido nas duas faces com um véu mineral de cor Blanco, acabamento com um aro metálico lacado a cor branca. (material) | 1.000 | 99.74 | 99.74 |
| op00tal010 |  | Berbequim. | 1.000 | 0.00 | 0.00 |
| op00ato010 |  | Aparafusadora. | 1.000 | 0.00 | 0.00 |
| mo054 | h | Oficial de 1ª montador de isolamentos. (mão de obra) | 0.369 | 3.85 | 1.42 |
| mo101 | h | Ajudante de montador de isolamentos. (mão de obra) | 0.062 | 2.35 | 0.15 |
| % | % | Custos directos complementares | 2 % | 101.31 | 2.03 |
|  |  | Custos directos |  |  | 103.34 |
