# Reparação de impermeabilização de varandas e terraços com infiltrações

- Propriedade do ficheiro: CYPE INGENIEROS, S.A.
- Formato: FIEBDC-3/2002
- Âmbito geográfico: Cabo Verde
- Moeda: CVE
- Custos indirectos: 3.00 %
- IVA: 15.00 %

## N Isolamentos e impermeabilizações

### NI Impermeabilizações

#### NIG Coberturas, galerias e varandas

**NIG211** m² Reparação de impermeabilização de varandas e terraços com infiltrações, sobre superfície suporte betão, realizada através do sistema MasterSeal Balcony 1336 "BASF", formado por camada de regularização com revestimento elástico impermeabilizante monocomponente à base de resinas de poliuretano alifático com baixo conteúdo em dissolventes, MasterSeal M 251 "BASF", transparente, aplicado com trincha ou rolo; e vedação da impermeabilização com revestimento elástico impermeabilizante monocomponente à base de resinas de poliuretano alifático com baixo conteúdo em dissolventes, MasterSeal M 251 "BASF", transparente, aplicado com rolo.
Reparação de impermeabilização de varandas e terraços com infiltrações, sobre superfície suporte betão, realizada através do sistema MasterSeal Balcony 1336 "BASF", formado por camada de regularização com revestimento elástico impermeabilizante monocomponente à base de resinas de poliuretano alifático com baixo conteúdo em dissolventes, MasterSeal M 251 "BASF", transparente, aplicado com trincha ou rolo; e vedação da impermeabilização com revestimento elástico impermeabilizante monocomponente à base de resinas de poliuretano alifático com baixo conteúdo em dissolventes, MasterSeal M 251 "BASF", transparente, aplicado com rolo.
Inclui: Aplicação de primário. Tratamento dos pontos singulares. Aplicação da camada de regularização. Aplicação da camada de vedante.
Critério de medição de projecto: Superfície medida em projecção horizontal, segundo documentação gráfica de Projecto, desde as faces interiores dos parapeitos ou muretes perimetrais que a limitam.
Critério de medição de obra: Medir-se-á, em projecção horizontal, a superfície realmente executada segundo especificações de Projecto, desde as faces interiores dos parapeitos ou muretes perimetrais que a limitam.

| Código | Un | Descrição | Rendimento | Preço | Importância |
|---|---|---|---|---|---|
| mt15bas110a | kg | Revestimento elástico impermeabilizante monocomponente à base de resinas de poliuretano alifático com baixo conteúdo em dissolventes, MasterSeal M 251 "BASF", transparente, para impermeabilização de coberturas, varandas e galerias, com resistência à intempérie, ao trânsito pedonal, às águas agressivas (água do mar e águas fecais), a vários ácidos diluídos, álcalis, óleos minerais e fuels. (material) | 1.000 | 3619.79 | 3619.79 |
| mt15bas140a | kg | Dissolvente à base de xileno. (material) | 0.006 | 1322.46 | 7.93 |
| mo032 | h | Oficial de 1ª aplicador de produtos impermeabilizantes. (mão de obra) | 0.126 | 437.10 | 55.07 |
| mo070 | h | Ajudante de aplicador de produtos impermeabilizantes. (mão de obra) | 0.126 | 276.37 | 34.82 |
| % | % | Custos directos complementares | 2 % | 3717.61 | 74.35 |
|  |  | Custos directos |  |  | 3791.96 |
