# Reparação de impermeabilização de varandas e terraços com infiltrações

- Propriedade do ficheiro: CYPE INGENIEROS, S.A.
- Formato: FIEBDC-3/2002
- Âmbito geográfico: Cabo Verde
- Custos indirectos: 3.00 %
- IVA: 15.00 %

## N Isolamentos e impermeabilizações

### NI Impermeabilizações

#### NIG Coberturas, galerias e varandas

**NIG211** m² Reparação de impermeabilização de varandas e terraços com infiltrações, através do sistema Conica Balcones "BASF Construction Chemical", composto por camada de regularização com revestimento elástico, Conipur BC 351 "BASF Construction Chemical", de cor cinzento RAL 7032, misturado com inerte de quartzo natural, Mastertop F1 "BASF Construction Chemical" (com uma proporção em peso 1:0,5), aplicado com palustra ou ancinho de borracha; e vedação com revestimento elástico, Conipur BC 351 "BASF Construction Chemical", de cor cinzento RAL 7032, aplicado com rolo ou pistola; prévia aplicação de primário com Conipur BC 351 "BASF Construction Chemical", diluída com 2% de xileno e aplicado com rolo, pistola ou ancinho de borracha, sobre superfície suporte de betão (não incluída neste preço).
Reparação de impermeabilização de varandas e terraços com infiltrações, realizada através do sistema Conica Balcones "BASF Construction Chemical", composto por camada de regularização com revestimento elástico, Conipur BC 351 "BASF Construction Chemical", de cor cinzento RAL 7032, formado por poliuretano monocomponente com baixo conteúdo em dissolventes, misturado com inerte de quartzo natural, Mastertop F1 "BASF Construction Chemical", como carga mineral (com uma proporção em peso 1:0,5), aplicado com palustra ou ancinho de borracha; e vedação da impermeabilização com revestimento elástico, Conipur BC 351 "BASF Construction Chemical", de cor cinzento RAL 7032, aplicado com rolo ou pistola. Incluindo p/p de limpeza e preparação da superfície suporte de betão, com primário Conipur BC 351 "BASF Construction Chemical", de cor cinzento RAL 7032, diluída com 2% de xileno, aplicado com rolo, pistola ou ancinho de borracha; e resolução de pontos singulares.
Inclui: Limpeza e preparação da superfície na qual se tem de aplicar a impermeabilização. Aplicação de primário. Tratamento dos pontos singulares. Aplicação da camada de regularização. Aplicação da camada de vedante.
Critério de medição de projecto: Superfície medida em projecção horizontal, segundo documentação gráfica de Projecto, desde as faces interiores dos parapeitos ou muretes perimetrais que a limitam.
Critério de medição de obra: Medir-se-á, em projecção horizontal, a superfície realmente executada segundo especificações de Projecto, desde as faces interiores dos parapeitos ou muretes perimetrais que a limitam.

| Código | Un | Descrição | Rendimento | Preço | Importância |
|---|---|---|---|---|---|
| mt15bas110d | kg | Revestimento elástico, Conipur BC 351 "BASF Construction Chemical", de cor cinzento RAL 7032, formado por poliuretano monocomponente com baixo conteúdo em dissolventes, para impermeabilização de coberturas, varandas e galerias, resistente à intempérie, ao trânsito pedonal, às águas agressivas (água do mar e águas fecais), a vários ácidos diluídos, álcalis, óleos minerais e fuels. (material) | 0.300 | 39.24 | 11.77 |
| mt15bas140a | kg | Dissolvente composto por xileno. (material) | 0.006 | 12.10 | 0.07 |
| mt15bas110d | kg | Revestimento elástico, Conipur BC 351 "BASF Construction Chemical", de cor cinzento RAL 7032, formado por poliuretano monocomponente com baixo conteúdo em dissolventes, para impermeabilização de coberturas, varandas e galerias, resistente à intempérie, ao trânsito pedonal, às águas agressivas (água do mar e águas fecais), a vários ácidos diluídos, álcalis, óleos minerais e fuels. | 0.500 | 39.24 | 19.62 |
| mt15bas130a | kg | Inerte de quartzo natural, Mastertop F1 "BASF Construction Chemical", de granulometria compreendida entre 0,18 e 0,3 mm, para utilizar como carga mineral em combinação com resinas epóxi ou poliuretano. (material) | 0.250 | 1.16 | 0.29 |
| mt15bas110d | kg | Revestimento elástico, Conipur BC 351 "BASF Construction Chemical", de cor cinzento RAL 7032, formado por poliuretano monocomponente com baixo conteúdo em dissolventes, para impermeabilização de coberturas, varandas e galerias, resistente à intempérie, ao trânsito pedonal, às águas agressivas (água do mar e águas fecais), a vários ácidos diluídos, álcalis, óleos minerais e fuels. | 0.400 | 39.24 | 15.70 |
| mo031 | h | Oficial de 1ª aplicador de produtos impermeabilizantes. (mão de obra) | 0.163 | 3.28 | 0.53 |
| mo068 | h | Ajudante de aplicador de produtos impermeabilizantes. (mão de obra) | 0.163 | 2.15 | 0.35 |
| % | % | Custos directos complementares | 2 % | 48.33 | 0.97 |
|  |  | Custos directos |  |  | 49.30 |
