# Reparação de impermeabilização de coberturas

- Propriedade do ficheiro: CYPE INGENIEROS, S.A.
- Formato: FIEBDC-3/2002
- Âmbito geográfico: Cabo Verde
- Custos indirectos: 3.00 %
- IVA: 15.00 %

## N Isolamentos e impermeabilizações

### NI Impermeabilizações

#### NIG Coberturas, galerias e varandas

**NIG221** m² Reparação de impermeabilização de coberturas, realizada através do sistema aparente Coniroof 2103 "BASF Construction Chemical", com DITE-04/0035, de 2 a 2,5 mm de espessura total, composta por: ligante com Mastertop P 691 "BASF Construction Chemical", aplicado com ancinho de borracha e rolo de pelo curto; membrana de impermeabilizante líquido, Conipur M 803 FL "BASF Construction Chemical", de cor cinzento, aplicada através de sistema de projecção mecânica em quente; e camada de acabamento com vedante cor a escolher, Conipur TC 459 "BASF Construction Chemical", aplicada através de broxa, rolo ou pistola; prévia aplicação de primário com Mastertop P 698 "BASF Construction Chemical", aplicado com ancinho de borracha e rolo de pelo curto, sobre superfície suporte betuminosa (lâmina impermeabilizante sem protecção) (não incluída neste preço).
Reparação de impermeabilização de coberturas, realizada através do sistema aparente Coniroof 2103 "BASF Construction Chemical", com DITE-04/0035, de 2 a 2,5 mm de espessura total, composta por: ligante com Mastertop P 691 "BASF Construction Chemical", à base de resina de poliuretano monocomponente e dissolventes, aplicado com ancinho de borracha e rolo de pelo curto; membrana de impermeabilizante líquido, Conipur M 803 FL "BASF Construction Chemical", de cor cinzento, de dois componentes à base de resina de poliuretano, aplicada através de sistema de projecção mecânica em quente; e camada de acabamento com vedante cor a escolher, Conipur TC 459 "BASF Construction Chemical", composta por poliuretano alifático monocomponente e dissolventes, aplicada através de broxa, rolo ou pistola. Incluindo p/p de limpeza e preparação da superfície suporte betuminosa (lâmina impermeabilizante sem protecção), aplicação de primário transparente, Mastertop P 698 "BASF Construction Chemical", à base de resina de poliuretano monocomponente e dissolventes, com ancinho de borracha e rolo de pelo curto; e resolução de pontos singulares.
Inclui: Limpeza e preparação da superfície suporte. Aplicação de primário. Aplicação do ligante. Formação da membrana. Tratamento dos pontos singulares. Aplicação da camada de vedante.
Critério de medição de projecto: Superfície medida em projecção horizontal, segundo documentação gráfica de Projecto, desde as faces interiores dos parapeitos ou muretes perimetrais que a limitam.
Critério de medição de obra: Medir-se-á, em projecção horizontal, a superfície realmente executada segundo especificações de Projecto, desde as faces interiores dos parapeitos ou muretes perimetrais que a limitam.

| Código | Un | Descrição | Rendimento | Preço | Importância |
|---|---|---|---|---|---|
| mt15bas120e | kg | Primário transparente, Mastertop P 698 "BASF Construction Chemical", à base de resina de poliuretano monocomponente e dissolventes, para aplicar sobre superfície suporte betuminosa (lâminas impermeabilizantes). (material) | 0.100 | 29.03 | 2.90 |
| mt15bas120d | kg | Primário transparente e ligante, Mastertop P 691 "BASF Construction Chemical", à base de resina de poliuretano monocomponente e dissolventes, para aplicar sobre PVC, EPDM, madeira, poliéster ou fibrocimento, ou sobre membranas projectadas tipo Conipur. (material) | 0.100 | 23.26 | 2.33 |
| mt15bas160a | kg | Impermeabilizante líquido, Conipur M 803 FL "BASF Construction Chemical", de cor cinzento, de dois componentes à base de resina de poliuretano, aplicável através de sistema de projecção mecânica a quente, para formar uma membrana impermeável em coberturas planas ou inclinadas. (material) | 2.200 | 17.66 | 38.85 |
| mt15bas150n | kg | Vedante cor a escolher, Conipur TC 459 "BASF Construction Chemical", composta por poliuretano alifático monocomponente e dissolventes, de aplicação como camada de acabamento elástica e resistente aos raios UV, no sistema Coniroof de impermeabilização à vista de coberturas. (material) | 0.200 | 46.10 | 9.22 |
| mo031 | h | Oficial de 1ª aplicador de produtos impermeabilizantes. (mão de obra) | 0.347 | 3.28 | 1.14 |
| mo068 | h | Ajudante de aplicador de produtos impermeabilizantes. (mão de obra) | 0.347 | 2.15 | 0.75 |
| % | % | Custos directos complementares | 2 % | 55.19 | 1.10 |
|  |  | Custos directos |  |  | 56.29 |
