# Impermeabilização de junta de construção. Sistema "PANTALLAX"

- Propriedade do ficheiro: CYPE INGENIEROS, S.A.
- Formato: FIEBDC-3/2002
- Âmbito geográfico: Cabo Verde
- Moeda: CVE
- Custos indirectos: 3.00 %
- IVA: 15.00 %

## N Isolamentos e impermeabilizações

### NI Impermeabilizações

#### NIJ Juntas

**NIJ100** m Impermeabilização de junta de construção. Sistema "PANTALLAX".
Impermeabilização de junta de construção em muro de cave de betão, acima do nível freático. Sistema "PANTALLAX", formado por; abertura e saneamento da junta através de roço de 5x5 cm, deixando-o livre de elementos desgregados e vazios; obturação instantânea de via de água no interior do roço, sistema Rapid, com argamassa de presa ultra-rápida, pressionando com força sobre a zona a obturar, com as camadas necessárias até conseguir o corte da via de água; limpeza da junta através da projecção de água à pressão, sistema Proyec, eliminando todos os restos de sujidade, gorduras e pó do suporte, deixando o poro aberto; aplicação de sistema Osmotic, de argamassa impermeabilizante, (rendimento: 1 kg/m²), que actua por osmose saturando a rede capilar do betão como ponte de aderência; vedação de junta, sistema Mortar, com argamassa para reparação e impermeabilização, (rendimento: 5 kg/m) e acabamento com uma camada de reforço, sistema Elastic, com leitada impermeabilizante elástica, cor cinzento cimento, que actua como barreira elástica superficial, (rendimento: 1,5 kg/m² a primeira camada e 1,5 kg/m² a segunda camada), aplicada enquanto a primeira camada ainda esteja fresca, sem que tenha ganho presa totalmente.
Inclui: Abertura e saneamento da junta. Obturação das vias de água. Limpeza da junta. Aplicação da argamassa. Aplicação da impermeabilização. Aplicação do acabamento de reforço. Remoção e acumulação de entulho. Carga manual de entulho para camião ou contentor.
Critério de medição de projecto: Comprimento medido segundo documentação gráfica de Projecto.
Critério de medição de obra: Medir-se-á o comprimento realmente executado segundo especificações de Projecto.

| Código | Un | Descrição | Rendimento | Preço | Importância |
|---|---|---|---|---|---|
| mt09rev010 | kg | Argamassa de presa ultra-rápida, para obturação de vias de água, sistema Rapid "PANTALLAX". (material) | 0.100 | 271.17 | 27.12 |
| mt09liv010a | kg | Argamassa impermeabilizante, cor cinzento cimento, composto de cimento Portland, areia de quartzo e aditivos tensoactivos, para sistema Osmotic "PANTALLAX". (material) | 1.000 | 232.43 | 232.43 |
| mt09rev030a | kg | Argamassa para reparação e impermeabilização de superfícies, sistema Mortar "PANTALLAX". (material) | 5.000 | 116.22 | 581.10 |
| mt09liv020a | kg | Leitada impermeabilizante elástica, cor cinzento cimento, composta de cimento Portland, areia de quartzo, aditivos tensoactivos e polímeros, resistente ao gelo e ao calor, e permeável ao vapor de água, para sistema Elastic "PANTALLAX". (material) | 3.000 | 503.61 | 1510.83 |
| mq08lch020a | h | Equipamento de jacto de água à pressão. (equipamento) | 0.104 | 553.37 | 57.55 |
| mq08gel010k | h | Grupo electrogéneo insonorizado, trifásico, de 45 kVA de potência. (equipamento) | 0.104 | 516.41 | 53.71 |
| mo032 | h | Oficial de 1ª aplicador de produtos impermeabilizantes. (mão de obra) | 0.125 | 622.24 | 77.78 |
| mo070 | h | Ajudante de aplicador de produtos impermeabilizantes. (mão de obra) | 0.125 | 398.94 | 49.87 |
| % | % | Custos directos complementares | 2 % | 2590.39 | 51.81 |
|  |  | Custos directos |  |  | 2642.20 |
