# Junta de dilatação em cobertura plana acessível, não ventilada. Impermeabilização com lâminas de PVC

- Propriedade do ficheiro: CYPE INGENIEROS, S.A.
- Formato: FIEBDC-3/2002
- Âmbito geográfico: Cabo Verde
- Moeda: CVE
- Custos indirectos: 3.00 %
- IVA: 15.00 %

## Q Coberturas

### QA Planas acessíveis, não ventiladas

#### QAF Pontos singulares

**QAF012** m Junta de dilatação em cobertura plana acessível, não ventilada. Impermeabilização com lâminas de PVC.
Junta de dilatação em cobertura plana acessível, não ventilada, com pavimento fixo, tipo invertida. Impermeabilização: banda de reforço de lâmina impermeabilizante flexível de PVC-P, (fv), de 1,2 mm de espessura, com armadura de véu de fibra de vidro, e com resistência à intempérie, colocada solta sobre a camada separadora, formando um fole sem aderir na zona da junta; fundo de juntas para vedação em cordões de polietileno expandido, de 20 mm de diâmetro; e banda de acabamento de lâmina impermeabilizante flexível de PVC-P, (fv), de 1,2 mm de espessura, com armadura de véu de fibra de vidro, e com resistência à intempérie fixada com sobreposição através de soldadura térmica à impermeabilização contínua da cobertura, formando um fole sem aderir na zona da junta, sobre o cordão de enchimento.
Inclui: Limpeza e preparação da superfície. Colocação da banda de reforço. Colocação do cordão de enchimento no interior da junta. Colocação da banda de acabamento.
Critério de medição de projecto: Comprimento medido em projecção horizontal, segundo documentação gráfica de Projecto.
Critério de medição de obra: Medir-se-á, em projecção horizontal, o comprimento realmente executado segundo especificações de Projecto.

| Código | Un | Descrição | Rendimento | Preço | Importância |
|---|---|---|---|---|---|
| mt15dac010c | m² | Lâmina impermeabilizante flexível de PVC-P, (fv), de 1,2 mm de espessura, com armadura de véu de fibra de vidro, e com resistência à intempérie, segundo EN 13956. (material) | 1.000 | 1766.34 | 1766.34 |
| mt15sja030bb | m | Fundo de juntas para vedação em cordões de polietileno expandido, de 20 mm de diâmetro, para limitar a profundidade da junta de dilatação. (material) | 1.050 | 39.56 | 41.54 |
| op00pis010 |  | Pistola de ar quente para soldadura de materiais termoplásticos. | 1.000 | 0.00 | 0.00 |
| mo029 | h | Oficial de 1ª aplicador de lâminas impermeabilizantes. (mão de obra) | 0.150 | 622.24 | 93.34 |
| mo067 | h | Ajudante de aplicador de lâminas impermeabilizantes. (mão de obra) | 0.150 | 398.94 | 59.84 |
| % | % | Custos directos complementares | 2 % | 1961.06 | 39.22 |
|  |  | Custos directos |  |  | 2000.28 |
