# Encontro de cobertura plana acessível

- Propriedade do ficheiro: CYPE INGENIEROS, S.A.
- Formato: FIEBDC-3/2002
- Âmbito geográfico: Cabo Verde
- Moeda: CVE
- Custos indirectos: 3.00 %
- IVA: 15.00 %

## Q Coberturas

### QA Planas

#### QAF Pontos singulares

**QAF032** Ud Encontro de cobertura plana acessível, não ventilada, com pavimento flutuante sobre suportes, tipo invertida, com sumidouro de PVC, de saída vertical, de 90 mm de diâmetro, fixado com soldadura termoplástica à tela impermeabilizante de PVC.
Encontro de cobertura plana acessível, não ventilada, com pavimento flutuante sobre suportes, tipo invertida, com sumidouro de PVC, de saída vertical, de 90 mm de diâmetro, fixado com soldadura termoplástica à tela impermeabilizante de PVC.
Inclui: Execução de rebaixe do suporte à volta do sumidouro. Limpeza e preparação da superfície. Colocação da peça de reforço. Colocação do sumidouro.
Critério de medição de projecto: Número de unidades previstas, segundo documentação gráfica de Projecto.
Critério de medição de obra: Medir-se-á o número de unidades realmente executadas segundo especificações de Projecto.
Critérios considerados na determinação do preço da unidade de obra: O preço não inclui a tela impermeabilizante de PVC.

| Código | Un | Descrição | Rendimento | Preço | Importância |
|---|---|---|---|---|---|
| mt15dan100b | Ud | Sumidouro de PVC, de saída vertical, de 90 mm de diâmetro. (material) | 1.000 | 1245.27 | 1245.27 |
| op00pis010 |  | Pistola de ar quente para soldadura de materiais termoplásticos. | 1.000 | 0.00 | 0.00 |
| mo029 | h | Oficial de 1ª aplicador de lâminas impermeabilizantes. (mão de obra) | 0.127 | 458.42 | 58.22 |
| mo067 | h | Ajudante de aplicador de lâminas impermeabilizantes. (mão de obra) | 0.127 | 292.26 | 37.12 |
| mo008 | h | Oficial de 1ª canalizador. (mão de obra) | 0.393 | 472.00 | 185.50 |
| % | % | Custos directos complementares | 2 % | 1526.11 | 30.52 |
|  |  | Custos directos |  |  | 1556.63 |
