# Substituição de sumidouro em cobertura plana

- Propriedade do ficheiro: CYPE INGENIEROS, S.A.
- Formato: FIEBDC-3/2002
- Âmbito geográfico: Cabo Verde
- Moeda: CVE
- Custos indirectos: 3.00 %
- IVA: 15.00 %

## Q Coberturas

### QA Planas acessíveis, não ventiladas

#### QAW Substituições

**QAW010** Ud Substituição de sumidouro em cobertura plana.
Substituição de sumidouro deteriorado de saída vertical em cobertura plana, por sumidouro de saída horizontal, de borracha EPDM, de 90x90x375 mm, com curva para tubo de queda de 80 mm de diâmetro. Incluindo remoção do sumidouro deteriorado, ligação à rede de saneamento do edifício, reparação dos defeitos que possam ter sido ocasionados nos elementos da envolvente que se devam manter, limpeza, armazenamento, remoção e carga manual de entulho para camião ou contentor. Totalmente terminado, ligado e ensaiado.
Inclui: Remoção e armazenamento do material deteriorado. Limpeza dos restos da obra. Colocação do novo sumidouro. Carga do material desmontado e restos de obra para camião ou contentor.
Critério de medição de projecto: Número de unidades previstas, segundo documentação gráfica de Projecto.
Critério de medição de obra: Medir-se-á o número de unidades realmente executadas segundo especificações de Projecto.

| Código | Un | Descrição | Rendimento | Preço | Importância |
|---|---|---|---|---|---|
| mt15acc052a | Ud | Sumidouro de saída horizontal, de borracha EPDM, de 90x90x375 mm, com curva para tubo de queda de 80 mm de diâmetro. (material) | 1.000 | 6071.90 | 6071.90 |
| mt36tie010ea | m | Tubo de PVC, série B, de 90 mm de diâmetro e 3 mm de espessura, com extremo abocardado, segundo NP EN 1329-1. (material) | 1.000 | 620.14 | 620.14 |
| mo008 | h | Oficial de 1ª canalizador. (mão de obra) | 0.401 | 528.43 | 211.90 |
| mo113 | h | Operário não qualificado construção. (mão de obra) | 0.313 | 316.83 | 99.17 |
| % | % | Custos directos complementares | 2 % | 7003.11 | 140.06 |
|  |  | Custos directos |  |  | 7143.17 |
