# Beirado decorativo formado por três fiadas de tijolo maciço

- Propriedade do ficheiro: CYPE INGENIEROS, S.A.
- Formato: FIEBDC-3/2002
- Âmbito geográfico: Cabo Verde
- Moeda: CVE
- Custos indirectos: 3.00 %
- IVA: 15.00 %

## Q Coberturas

### QR Remates

#### QRA Beirados

**QRA010** m Beirado decorativo formado por três fiadas de tijolo maciço.
Beirado decorativo no telhado, formado por três fiadas de tijolo maciço, assente com argamassa de cimento, confeccionada em obra, dosificação 1:6, emboço com argamassa de cimento, confeccionada em obra, com aditivo hidrófugo, dosificação 1:3 e remate de telhas.
Inclui: Marcação na laje dos elementos componentes do beirado. Colocação dos tijolos cerâmicos. Emboço.
Critério de medição de projecto: Comprimento da borda da vertente, medida pela sua face exterior, segundo documentação gráfica de Projecto.
Critério de medição de obra: Medir-se-á, pelo seu maior desenvolvimento linear, o comprimento realmente executado segundo especificações de Projecto.

| Código | Un | Descrição | Rendimento | Preço | Importância |
|---|---|---|---|---|---|
| mt05mmq010b | Ud | Tijolo cerâmico face à vista maciço de elaboração mecânica, cor vermelho, 25x12x5 cm, para utilização em alvenaria não protegida (peça U), densidade 1300 kg/m³, segundo NP EN 771-1. (material) | 22.000 | 41.80 | 919.60 |
| mt08aaa010a | m³ | Água. (material) | 0.012 | 179.09 | 2.15 |
| mt01arg005a | t | Areia de pedreira, para argamassa preparada em obra. (material) | 0.031 | 1896.19 | 58.78 |
| mt08cem000m | kg | Cimento cinzento em sacos. (material) | 7.000 | 15.91 | 111.37 |
| mt08adt010 | kg | Aditivo hidrófugo para impermeabilização de argamassas ou betões. (material) | 0.090 | 143.26 | 12.89 |
| mq06hor010 | h | Betoneira. (equipamento) | 0.016 | 147.32 | 2.36 |
| op00amo010 |  | Rebarbadora. | 1.000 | 0.00 | 0.00 |
| mo020 | h | Oficial de 1ª construção. (mão de obra) | 0.887 | 458.42 | 406.62 |
| mo077 | h | Ajudante de construção. (mão de obra) | 1.090 | 292.26 | 318.56 |
| % | % | Custos directos complementares | 2 % | 1832.33 | 36.65 |
|  |  | Custos directos |  |  | 1868.98 |
