# Laroz realizado com duplo murete aligeirado de 9 cm de espessura cada um, maciço de argamassa de cimento M-5 e prancha de zinco de 0,82 mm de espessura e 800 mm de desenvolvimento, pré-formada

- Propriedade do ficheiro: CYPE INGENIEROS, S.A.
- Formato: FIEBDC-3/2002
- Âmbito geográfico: Cabo Verde
- Custos indirectos: 3.00 %
- IVA: 15.00 %

## Q Coberturas

### QR Remates

#### QRL Larozes, rincões e cumeeiras

**QRL010** m Laroz realizado com duplo murete aligeirado de 9 cm de espessura cada um, maciço de argamassa de cimento M-5 e prancha de zinco de 0,82 mm de espessura e 800 mm de desenvolvimento, pré-formada.
Formação de laroz com duplo murete aligeirado de 9 cm de espessura cada um, de tijolo cerâmico furado de 30x20x9 cm, assentes com argamassa de cimento M-5, maciço de argamassa de cimento M-5 para fixar a prancha de zinco de 0,82 mm de espessura e 800 mm de desenvolvimento, pré-formada. Incluindo p/p de prancha de zinco, peças especiais, sobreposições, fixações, ligações a tubos de queda e junta de estanquidade.
Inclui: Limpeza e preparação da superfície. Formação de muretes. Remate superior dos muretes através de argamassa de cimento. Colocação da lâmina. Sobreposições e ligações a tubos de queda.
Critério de medição de projecto: Comprimento medido em verdadeira magnitude, segundo documentação gráfica de Projecto.
Critério de medição de obra: Medir-se-á, em verdadeira magnitude, o comprimento realmente executado segundo especificações de Projecto.

| Código | Un | Descrição | Rendimento | Preço | Importância |
|---|---|---|---|---|---|
| mt13vaz010f | m | Prancha de zinco de 0,82 mm de espessura e 800 mm de desenvolvimento, pré-formada. (material) | 1.100 | 31.92 | 35.11 |
| mt04lpt010c | Ud | Tijolo cerâmico furado duplo, para revestir, 30x20x9 cm, segundo NP EN 771-1. (material) | 14.000 | 0.10 | 1.40 |
| mt09mor010c | m³ | Argamassa de cimento CEM II/B-L 32,5 N tipo M-5, confeccionada em obra com 230 kg/m³ de cimento e uma proporção em volume 1/6. (material) | 0.027 | 118.22 | 3.19 |
| op00ciz010 |  | Tesoura. | 1.000 | 0.00 | 0.00 |
| mo019 | h | Oficial de 1ª construção. (mão de obra) | 0.984 | 3.28 | 3.23 |
| mo075 | h | Ajudante de construção. (mão de obra) | 0.687 | 2.15 | 1.48 |
| mo111 | h | Operário não qualificado construção. (mão de obra) | 0.492 | 2.07 | 1.02 |
| % | % | Custos directos complementares | 2 % | 45.43 | 0.91 |
|  |  | Custos directos |  |  | 46.34 |
