# Cobertura inclinada "VEREA SYSTEM"

- Propriedade do ficheiro: CYPE INGENIEROS, S.A.
- Formato: FIEBDC-3/2002
- Âmbito geográfico: Cabo Verde
- Custos indirectos: 3.00 %
- IVA: 15.00 %

## Q Coberturas

### QT Inclinadas

#### QTX Sistemas de telhados

**QTX020** m² Cobertura inclinada "VEREA SYSTEM", com uma pendente média de 30%, sobre espaço não habitável de estrutura metálica leve, formada por perfis omega de aço galvanizado, isolada termicamente com painel rígido de poliestireno extrudido de 30 mm de espessura, impermeabilização de placa sob telha de fibrocimento 6 Ondas NT-177 "VEREA", e cobertura de telha cerâmica canudo, "VEREA", 40x15x11 cm, acabamento com coloração em masa Rojo.
Formação de cobertura inclinada "VEREA SYSTEM", com uma pendente média de 30%, sobre espaço não habitável de estrutura metálica leve, formada por perfis omega de aço galvanizado, isolada termicamente com painel rígido de poliestireno extrudido de 30 mm de espessura, impermeabilização de placa sob telha de fibrocimento 6 Ondas NT-177 "VEREA", sobre a qual se coloca uma cobertura de telha cerâmica canudo, "VEREA", 40x15x11 cm, acabamento com coloração em masa Rojo fixas com espuma de poliuretano e ancoragens mecânicas. Incluindo p/p de ancoragens e elementos de ligação da placa ao suporte.
Inclui: Implantação da estrutura metálica de suporte. Montagem da estrutura metálica de suporte. Limpeza da superfície suporte. Colocação do isolamento sobre o suporte. Implantação e traçado de rincões, larozes e encontros. Colocação da placa sob telha. Colocação e fixação das telhas.
Critério de medição de projecto: Superfície da vertente medida em verdadeira magnitude, segundo documentação gráfica de Projecto, sem ter em conta a sobreposição correspondente da telha. Incluindo formação de cumeeiras, rincões, beirais, bordos livres, laroz, encontros de vertentes com paramentos verticais superiores e laterais, remates em bordos livres laterais, chaminés, janelas e condutas de ventilação.
Critério de medição de obra: Medir-se-á, em verdadeira magnitude, a superfície realmente executada segundo especificações de Projecto, sem ter em conta a sobreposição correspondente da telha. Incluindo formação de cumeeiras, rincões, beirais, bordos livres, laroz, encontros de vertentes com paramentos verticais superiores e laterais, remates em bordos livres laterais, chaminés, janelas e condutas de ventilação.

| Código | Un | Descrição | Rendimento | Preço | Importância |
|---|---|---|---|---|---|
| mt13msv300e | m² | Fornecimento e colocação de estrutura metálica para cobertura inclinada sobre espaço não habitável, de telha cerâmica "VEREA", formada por perfis de aço laminados a quente, enformados a frio e galvanizados, de secções tipo omega C e omega U, inclusive p/p de elementos de ancoragem. (material) | 1.000 | 33.31 | 33.31 |
| mt13msv200a | m² | Fornecimento e colocação de isolamento térmico em cobertura inclinada de telha cerâmica "VEREA", através de painel rígido de poliestireno extrudido, segundo EN 13164, de superfície lisa e bordo lateral macho-fêmea, de 30 mm de espessura, resistência térmica 0,9 m²°C/W, condutibilidade térmica 0,034 W/(m°C), Euroclasse E de reacção ao fogo e densidade 30 kg/m³. (material) | 1.000 | 8.08 | 8.08 |
| mt13msv110a | m² | Fornecimento e colocação de placa de 177 de fibrocimento sem amianto, para impermeabilização sob telha em cobertura de telha cerâmica "VEREA". (material) | 1.000 | 18.18 | 18.18 |
| mt13msv010aaa | m² | Fornecimento e colocação de telha cerâmica canudo "VEREA", 40x15x11 cm, acabamento com coloração em massa Rojo, fixada através de espuma de poliuretano e ganchos de aço inoxidável, inclusive p/p de peças especiais. (material) | 1.000 | 31.31 | 31.31 |
| % | % | Custos directos complementares | 2 % | 90.88 | 1.82 |
|  |  | Custos directos |  |  | 92.70 |
