# Tabuleiro cerâmico em cobertura inclinada

- Propriedade do ficheiro: CYPE INGENIEROS, S.A.
- Formato: FIEBDC-3/2002
- Âmbito geográfico: Cabo Verde
- Moeda: CVE
- Custos indirectos: 3.00 %
- IVA: 15.00 %

## Q Coberturas

### QT Inclinadas

#### QTY Reparações e reforços

**QTY050** m² Tabuleiro cerâmico em cobertura inclinada, formado por peças cerâmicas com ligação macho-fêmea, para revestir, 100x30x4 cm, apoiadas a seco sobre uma fita de papel disposta sobre as mestras dos muretes (não incluídos neste preço), com uma camada de regularização de argamassa de cimento, confeccionada em obra, dosificação 1:6, de 2 cm de espessura e acabamento afagado.
Formação de tabuleiro cerâmico em cobertura inclinada, através da disposição de peças cerâmicas com ligação macho-fêmea, para revestir, 100x30x4 cm, apoiadas a seco sobre uma fita de papel disposta sobre as mestras dos muretes (não incluídas neste preço), com uma camada de regularização de argamassa de cimento, confeccionada em obra, dosificação 1:6, de 2 cm de espessura e acabamento afagado. Incluindo p/p de marcação e corte das peças, enchimento das juntas com argamassa de cimento, confeccionada em obra, dosificação 1:8 entre as peças dos tramos contíguos e tratamento de encontros com paramentos verticais.
Inclui: Marcação. Corte das peças. Colocação das peças cerâmicas que formam o tabuleiro. Descarga, espalhamento e nivelamento com réguas da camada de argamassa de regularização.
Critério de medição de projecto: Superfície da vertente medida em verdadeira magnitude, segundo documentação gráfica de Projecto.
Critério de medição de obra: Medir-se-á, em verdadeira magnitude, a superfície realmente executada segundo especificações de Projecto.

| Código | Un | Descrição | Rendimento | Preço | Importância |
|---|---|---|---|---|---|
| mt04lcg020c | Ud | Painel cerâmico furado com ligação macho-fêmea, para revestir, 100x30x4 cm. (material) | 3.333 | 84.83 | 282.74 |
| mt08aaa010a | m³ | Água. (material) | 0.012 | 178.41 | 2.14 |
| mt01arg005a | t | Areia de pedreira, para argamassa preparada em obra. (material) | 0.034 | 1890.61 | 64.28 |
| mt08cem000m | kg | Cimento cinzento em sacos. (material) | 5.160 | 15.85 | 81.79 |
| mq06hor010 | h | Betoneira. (equipamento) | 0.022 | 141.91 | 3.12 |
| mo020 | h | Oficial de 1ª construção. (mão de obra) | 0.694 | 437.10 | 303.35 |
| mo077 | h | Ajudante de construção. (mão de obra) | 0.900 | 276.37 | 248.73 |
| % | % | Custos directos complementares | 2 % | 986.15 | 19.72 |
|  |  | Custos directos |  |  | 1005.87 |
