# Tabuleiro de painel sandwich com ligação macho-fêmea

- Propriedade do ficheiro: CYPE INGENIEROS, S.A.
- Formato: FIEBDC-3/2002
- Âmbito geográfico: Cabo Verde
- Moeda: CVE
- Custos indirectos: 3.00 %
- IVA: 15.00 %

## Q Coberturas

### QT Inclinadas

#### QTY Reparações e reforços

**QTY052** m² Tabuleiro de painel sandwich com ligação macho-fêmea, composto de: face superior de painel de aglomerado hidrófugo de 10 mm de espessura, núcleo isolante de espuma de poliestireno extrudido de 30 mm de espessura e face inferior de friso de abeto natural, em cobertura inclinada, fixado mecanicamente sobre estrutura (não incluído neste preço).
Formação de tabuleiro de painel sandwich com ligação macho-fêmea, composto de: face superior de painel de aglomerado hidrófugo de 10 mm de espessura, núcleo isolante de espuma de poliestireno extrudido de 30 mm de espessura e face inferior de friso de abeto natural, em cobertura inclinada, fixada mecanicamente sobre estrutura (não incluída neste preço). Incluindo p/p de marcação e corte das peças, fixações mecânicas e vedação de juntas entre placas.
Inclui: Marcação. Corte das peças. Fixação mecânica das peças ao suporte. Vedação de juntas entre placas.
Critério de medição de projecto: Superfície da vertente medida em verdadeira magnitude, segundo documentação gráfica de Projecto.
Critério de medição de obra: Medir-se-á, em verdadeira magnitude, a superfície realmente executada segundo especificações de Projecto.

| Código | Un | Descrição | Rendimento | Preço | Importância |
|---|---|---|---|---|---|
| mt13pso010aaa | m² | Painel sandwich com ligação macho-fêmea, composto de: face superior de painel de aglomerado hidrófugo de 10 mm de espessura, núcleo isolante de espuma de poliestireno extrudido de 30 mm de espessura e face inferior de friso de abeto natural. (material) | 1.100 | 4172.41 | 4589.65 |
| mt13lpo034b | Ud | Prego, com anilha. (material) | 5.000 | 8.91 | 44.55 |
| mt13eag030 | m | Banda impermeabilizante autocolante para impermeabilização de juntas entre painéis sandwich de madeira em coberturas inclinadas. (material) | 1.000 | 73.53 | 73.53 |
| mo017 | h | Oficial de 1ª carpinteiro. (mão de obra) | 0.268 | 445.07 | 119.28 |
| mo058 | h | Ajudante de carpinteiro. (mão de obra) | 0.268 | 278.55 | 74.65 |
| % | % | Custos directos complementares | 2 % | 4901.66 | 98.03 |
|  |  | Custos directos |  |  | 4999.69 |
