# Revestimento mural com cortiça

- Propriedade do ficheiro: CYPE INGENIEROS, S.A.
- Formato: FIEBDC-3/2002
- Âmbito geográfico: Cabo Verde
- Moeda: CVE
- Custos indirectos: 3.00 %
- IVA: 15.00 %

## R Revestimentos

### RD Decorativos

#### RDC De cortiça

**RDC010** m² Revestimento mural com cortiça.
Revestimento mural, formado por placas de cortiça, de 600x300x4 mm, peso 2,166 kg/m², densidade 450 kg/m³, Euroclasse Dfl-s1 de reacção ao fogo segundo NP EN 13501-1, acabamento natural. COLOCAÇÃO: em interiores com massa de poliuretano.
Inclui: Limpeza e preparação da superfície suporte. Marcação. Marcação das placas. Aplicação da cola. Colocação e fixação do revestimento. Resolução de encontros e pontos singulares.
Critério de medição de projecto: Superfície medida segundo documentação gráfica de Projecto, descontando as aberturas de superfície maior de 2 m².
Critério de medição de obra: Medir-se-á a superfície realmente executada segundo especificações de Projecto, descontando as aberturas de superfície maior de 2 m².

| Código | Un | Descrição | Rendimento | Preço | Importância |
|---|---|---|---|---|---|
| mt29pco040c | m² | Placa de cortiça, de 600x300x4 mm, peso 2,166 kg/m², densidade 450 kg/m³, Euroclasse Dfl-s1 de reacção ao fogo segundo NP EN 13501-1, acabamento natural. (material) | 1.050 | 3868.37 | 4061.79 |
| mt29cam040b | Ud | Cartucho de 310 cm³ de massa de poliuretano, para fixação de placas de cortiça. (material) | 0.595 | 900.43 | 535.76 |
| mo011 | h | Oficial de 1ª montador. (mão de obra) | 0.615 | 639.39 | 393.22 |
| mo080 | h | Ajudante de montador. (mão de obra) | 0.615 | 398.94 | 245.35 |
| % | % | Custos directos complementares | 2 % | 5236.12 | 104.72 |
|  |  | Custos directos |  |  | 5340.84 |
