# Revestimento decorativo com painel de cortiça de 4 mm de espessura

- Propriedade do ficheiro: CYPE INGENIEROS, S.A.
- Formato: FIEBDC-3/2002
- Âmbito geográfico: Cabo Verde
- Moeda: CVE
- Custos indirectos: 3.00 %
- IVA: 15.00 %

## R Revestimentos

### RD Decorativos

#### RDC De cortiça

**RDC010** m² Revestimento decorativo com painel de cortiça de 4 mm de espessura, acabamento natural, com uma densidade de 250 kg/m³, fixação com adesivo de reacção de poliuretano, sobre a superfície regularizada de paramentos verticais interiores.
Revestimento decorativo com painel de cortiça de 4 mm de espessura, acabamento natural, com uma densidade de 250 kg/m³, fixação com adesivo de reacção de poliuretano, sobre a superfície regularizada de paramentos verticais interiores.
Inclui: Preparação e limpeza da superfície a revestir. Marcação da disposição de juntas, aberturas e encontros. Corte e preparação do revestimento. Aplicação da cola. Colocação e fixação do revestimento. Resolução do perímetro de revestimento. Limpeza da superfície.
Critério de medição de projecto: Superfície medida segundo documentação gráfica de Projecto, descontando as aberturas de superfície maior de 2 m².
Critério de medição de obra: Medir-se-á a superfície realmente executada segundo especificações de Projecto, descontando as aberturas de superfície maior de 2 m².

| Código | Un | Descrição | Rendimento | Preço | Importância |
|---|---|---|---|---|---|
| mt18mva040 | kg | Adesivo de reacção de poliuretano, para colagem de madeira. (material) | 0.500 | 511.50 | 255.75 |
| mt29pco010b | m² | Painel de cortiça de 4 mm de espessura, acabamento natural, com uma densidade de 250 kg/m³, para revestimento de paramentos verticais interiores, fornecido em rolos. (material) | 1.100 | 1387.05 | 1525.76 |
| mo017 | h | Oficial de 1ª carpinteiro. (mão de obra) | 0.452 | 465.83 | 210.56 |
| mo058 | h | Ajudante de carpinteiro. (mão de obra) | 0.452 | 294.26 | 133.01 |
| % | % | Custos directos complementares | 2 % | 2125.08 | 42.50 |
|  |  | Custos directos |  |  | 2167.58 |
