# Revestimento com painel de fibras de madeira e resinas sintéticas de densidade média (MDF)

- Propriedade do ficheiro: CYPE INGENIEROS, S.A.
- Formato: FIEBDC-3/2002
- Âmbito geográfico: Cabo Verde
- Moeda: CVE
- Custos indirectos: 3.00 %
- IVA: 15.00 %

## R Revestimentos

### RD Decorativos

#### RDM De madeira

**RDM010** m² Revestimento com painel de fibras de madeira e resinas sintéticas de densidade média (MDF), ignífugo, Euroclasse B-s2, d0 de reacção ao fogo, revestido em ambas as faces com papel melamínico, acabamento a escolher de 16 mm de espessura, aderido ao paramento vertical através de cola de borracha.
Fornecimento e colocação de revestimento decorativo de paramentos interiores através de painel de fibras de madeira e resinas sintéticas de densidade média (MDF), ignífugo, Euroclasse B-s2, d0 de reacção ao fogo segundo NP EN 13501-1, revestido em ambas as faces com papel melamínico, acabamento a escolher de 16 mm de espessura, fixado com cola de borracha sobre a superfície regularizada de paramentos verticais interiores. Incluindo p/p de preparação e limpeza da superfície, formação de encontros, cortes do material e remates perimetrais.
Inclui: Preparação e limpeza da superfície a revestir. Marcação da disposição de juntas, aberturas e encontros. Implantação dos tabuleiros sobre o paramento. Corte e disposição dos painéis. Aplicação do adesivo. Colocação e fixação sobre o paramento. Resolução do perímetro de revestimento. Limpeza da superfície.
Critério de medição de projecto: Superfície medida segundo documentação gráfica de Projecto, descontando as aberturas de superfície maior de 2 m².
Critério de medição de obra: Medir-se-á a superfície realmente executada segundo especificações de Projecto, descontando as aberturas de superfície maior de 2 m².

| Código | Un | Descrição | Rendimento | Preço | Importância |
|---|---|---|---|---|---|
| mt29tma140 | kg | Adesivo de borracha sintética, de aplicação em duas faces, para revestimentos decorativos de madeira. (material) | 0.100 | 628.06 | 62.81 |
| mt29tmf016aa1a | m² | Painel de fibras de madeira e resinas sintéticas de densidade média (MDF), ignífugo, Euroclasse B-s2, d0 de reacção ao fogo segundo NP EN 13501-1, revestido em ambas as faces com papel melamínico, acabamento a escolher de 16 mm de espessura. (material) | 1.050 | 2934.66 | 3081.39 |
| op00cla010 |  | Pregadora pneumática. | 1.000 | 0.00 | 0.00 |
| op00cep010 |  | Plainas. | 1.000 | 0.00 | 0.00 |
| mo017 | h | Oficial de 1ª carpinteiro. (mão de obra) | 0.404 | 445.07 | 179.81 |
| mo058 | h | Ajudante de carpinteiro. (mão de obra) | 0.404 | 278.55 | 112.53 |
| % | % | Custos directos complementares | 2 % | 3436.54 | 68.73 |
|  |  | Custos directos |  |  | 3505.27 |
