# Revestimento com painel de fibras de madeira e resinas sintéticas de densidade média (MDF)

- Propriedade do ficheiro: CYPE INGENIEROS, S.A.
- Formato: FIEBDC-3/2002
- Âmbito geográfico: Cabo Verde
- Moeda: CVE
- Custos indirectos: 3.00 %
- IVA: 15.00 %

## R Revestimentos

### RD Decorativos

#### RDM De madeira

**RDM010** m² Revestimento com painel de fibras de madeira e resinas sintéticas de densidade média (MDF), revestido em ambas as faces com uma chapa fina de madeira de qualidade Select 035/037, de 16 mm de espessura, aparafusado ao paramento vertical.
Fornecimento e colocação de revestimento decorativo de paramentos interiores através de painel de fibras de madeira e resinas sintéticas de densidade média (MDF), revestido em ambas as faces com uma chapa fina de madeira de qualidade Select 035/037, de 16 mm de espessura, aparafusado sobre a superfície regularizada de paramentos verticais interiores. Incluindo p/p de preparação e limpeza da superfície, formação de encontros, cortes do material e remates perimetrais.
Inclui: Preparação e limpeza da superfície a revestir. Marcação da disposição de juntas, aberturas e encontros. Implantação dos tabuleiros sobre o paramento. Corte e disposição dos painéis. Colocação e fixação sobre o paramento. Resolução do perímetro de revestimento. Limpeza da superfície.
Critério de medição de projecto: Superfície medida segundo documentação gráfica de Projecto, descontando as aberturas de superfície maior de 2 m².
Critério de medição de obra: Medir-se-á a superfície realmente executada segundo especificações de Projecto, descontando as aberturas de superfície maior de 2 m².

| Código | Un | Descrição | Rendimento | Preço | Importância |
|---|---|---|---|---|---|
| mt29tma120 | Ud | Parafuso de aço galvanizado, de 80 mm de comprimento, com anilha. (material) | 3.000 | 15.32 | 45.96 |
| mt29tma130 | Ud | Bucha comprida, de plástico, para parede. (material) | 3.000 | 3.07 | 9.21 |
| mt29tmf024aab | m² | Painel de fibras de madeira e resinas sintéticas de densidade média (MDF), revestido em ambas as faces com uma chapa fina de madeira de qualidade Select 035/037, de 16 mm de espessura. (material) | 1.050 | 1958.42 | 2056.34 |
| op00cla010 |  | Pregadora pneumática. | 1.000 | 0.00 | 0.00 |
| op00cep010 |  | Plainas. | 1.000 | 0.00 | 0.00 |
| mo017 | h | Oficial de 1ª carpinteiro. (mão de obra) | 0.269 | 445.07 | 119.72 |
| mo058 | h | Ajudante de carpinteiro. (mão de obra) | 0.269 | 278.55 | 74.93 |
| % | % | Custos directos complementares | 2 % | 2306.16 | 46.12 |
|  |  | Custos directos |  |  | 2352.28 |
