# Revestimento com painel de contraplacado fenólico de 10 mm de espessura, com a face à vista revestida com uma folha de madeira de sapeli, aderido ao paramento vertical através de cola de borracha

- Propriedade do ficheiro: CYPE INGENIEROS, S.A.
- Formato: FIEBDC-3/2002
- Âmbito geográfico: Cabo Verde
- Moeda: CVE
- Custos indirectos: 3.00 %
- IVA: 15.00 %

## R Revestimentos

### RD Decorativos

#### RDM De madeira

**RDM010** m² Revestimento com painel de contraplacado fenólico de 10 mm de espessura, com a face à vista revestida com uma folha de madeira de sapeli, aderido ao paramento vertical através de cola de borracha.
Fornecimento e colocação de revestimento decorativo de paramentos interiores através de painel de contraplacado fenólico de 10 mm de espessura, com a face interior de conífera e a face à vista revestida com uma chapa fina de madeira de sapeli, envernizada em fábrica, com junta macho-fêmea, fixado com cola de borracha sobre a superfície regularizada de paramentos verticais interiores. Incluindo p/p de preparação e limpeza da superfície, formação de encontros, cortes do material e remates perimetrais.
Inclui: Preparação e limpeza da superfície a revestir. Marcação da disposição de juntas, aberturas e encontros. Implantação dos tabuleiros sobre o paramento. Corte e disposição dos painéis. Aplicação do adesivo. Colocação e fixação sobre o paramento. Resolução do perímetro de revestimento. Limpeza da superfície.
Critério de medição de projecto: Superfície medida segundo documentação gráfica de Projecto, descontando as aberturas de superfície maior de 2 m².
Critério de medição de obra: Medir-se-á a superfície realmente executada segundo especificações de Projecto, descontando as aberturas de superfície maior de 2 m².

| Código | Un | Descrição | Rendimento | Preço | Importância |
|---|---|---|---|---|---|
| mt29tma140 | kg | Adesivo de borracha sintética, de aplicação em duas faces, para revestimentos decorativos de madeira. (material) | 0.100 | 628.06 | 62.81 |
| mt29tma020a | m² | Painel de contraplacado fenólico de 10 mm de espessura, com a face interior de conífera e a face à vista revestida com uma chapa fina de madeira de sapeli, envernizada em fábrica, com junta macho-fêmea, para revestimento de paramentos verticais interiores. (material) | 1.050 | 3697.91 | 3882.81 |
| op00cla010 |  | Pregadora pneumática. | 1.000 | 0.00 | 0.00 |
| op00cep010 |  | Plainas. | 1.000 | 0.00 | 0.00 |
| mo017 | h | Oficial de 1ª carpinteiro. (mão de obra) | 0.404 | 445.07 | 179.81 |
| mo058 | h | Ajudante de carpinteiro. (mão de obra) | 0.404 | 278.55 | 112.53 |
| % | % | Custos directos complementares | 2 % | 4237.96 | 84.76 |
|  |  | Custos directos |  |  | 4322.72 |
