# Revestimento com tabuleiro aglomerado de partículas

- Propriedade do ficheiro: CYPE INGENIEROS, S.A.
- Formato: FIEBDC-3/2002
- Âmbito geográfico: Cabo Verde
- Moeda: CVE
- Custos indirectos: 3.00 %
- IVA: 15.00 %

## R Revestimentos

### RD Decorativos

#### RDM De madeira

**RDM010** m² Revestimento com tabuleiro aglomerado de partículas, revestido em ambas as faces com papel melamínico, acabamento a escolher de 16 mm de espessura, cravado a ripas de madeira de pinho de 5x5 cm, dispostas cada 40 cm, fixadas com parafusos sobre o paramento vertical.
Fornecimento e colocação de revestimento decorativo de paramentos interiores através de tabuleiro aglomerado de partículas, revestido em ambas as faces com papel melamínico, acabamento a escolher de 16 mm de espessura, cravado sobre travejamento de ripas de madeira de 5x5 cm, dispostas cada 40 cm, fixadas com parafusos sobre a superfície regularizada de paramentos verticais interiores. Incluindo p/p de preparação e limpeza da superfície, formação de encontros, cortes do material e remates perimetrais.
Inclui: Preparação e limpeza da superfície a revestir. Marcação da disposição de juntas, aberturas e encontros. Implantação das ripas do travejamento. Corte e disposição dos painéis. Colocação sobre o travejamento. Resolução do perímetro de revestimento. Limpeza da superfície.
Critério de medição de projecto: Superfície medida segundo documentação gráfica de Projecto, descontando as aberturas de superfície maior de 2 m².
Critério de medição de obra: Medir-se-á a superfície realmente executada segundo especificações de Projecto, descontando as aberturas de superfície maior de 2 m².

| Código | Un | Descrição | Rendimento | Preço | Importância |
|---|---|---|---|---|---|
| mt18mva010c | m | Ripa de madeira de pinho, com humidade entre 8% e 12%, de 50x50 mm. (material) | 2.000 | 303.31 | 606.62 |
| mt29tma120 | Ud | Parafuso de aço galvanizado, de 80 mm de comprimento, com anilha. (material) | 3.000 | 15.32 | 45.96 |
| mt29tma130 | Ud | Bucha comprida, de plástico, para parede. (material) | 3.000 | 3.07 | 9.21 |
| mt29tmf010aa1c | m² | Tabuleiro aglomerado de partículas, revestido em ambas as faces com papel melamínico, acabamento a escolher de 16 mm de espessura. (material) | 1.050 | 1001.50 | 1051.58 |
| mt13eag022 | Ud | Prego de aço para fixação de ripa de madeira a suporte de madeira. (material) | 3.000 | 6.13 | 18.39 |
| op00cla010 |  | Pregadora pneumática. | 1.000 | 0.00 | 0.00 |
| op00cep010 |  | Plainas. | 1.000 | 0.00 | 0.00 |
| mo017 | h | Oficial de 1ª carpinteiro. (mão de obra) | 0.614 | 445.07 | 273.27 |
| mo058 | h | Ajudante de carpinteiro. (mão de obra) | 0.307 | 278.55 | 85.51 |
| % | % | Custos directos complementares | 2 % | 2090.54 | 41.81 |
|  |  | Custos directos |  |  | 2132.35 |
