# Revestimento de escada de pedra natural

- Propriedade do ficheiro: CYPE INGENIEROS, S.A.
- Formato: FIEBDC-3/2002
- Âmbito geográfico: Cabo Verde
- Moeda: CVE
- Custos indirectos: 3.00 %
- IVA: 15.00 %

## R Revestimentos

### RE Escadas

#### REP De pedra natural

**REP010** Ud Revestimento de escada de pedra natural.
Revestimento de escada recta de dois tramos com descanso com 17 degraus de 100 cm de largura, com a montagem dos seguintes elementos: degraus formados por cobertor de mármore Rosa Aurora, acabamento polido e espelho de mármore Rosa Aurora, acabamento polido de 3 e 2 cm de espessura respectivamente, face e bordos polidos; rodapé de escada de mármore Rosa Aurora de duas peças de 37x7x2 cm, face e bordos polidos, colocado num lateral, tudo assente com argamassa de cimento M-5, sobre degraus previamente executados (não incluído neste preço). Inclusive revestimento de patamares e enchimento de juntas com argamassa de juntas cimentosa, CG1, para junta mínima (entre 1,5 e 3 mm), com a mesma tonalidade das peças.
Inclui: Marcação do traçado de espelhos, cobertores e rodapés de escada. Corte das peças e formação de encaixes em esquinas e cantos. Humidificação dos degraus. Colocação com argamassa do revestimento do espelho e do cobertor do primeiro degrau. Colocação de cordéis. Colocação de espelhos e cobertores. Colocação do rodapé de escada. Enchimento de juntas. Limpeza do tramo.
Critério de medição de projecto: Número de unidades previstas, segundo documentação gráfica de Projecto.
Critério de medição de obra: Medir-se-á o número de unidades realmente executadas segundo especificações de Projecto.

| Código | Un | Descrição | Rendimento | Preço | Importância |
|---|---|---|---|---|---|
| mt18pmi120a | Ud | Cobertor para degrau recto de mármore nacional, Rosa Aurora, comprimento até 100 cm e 3 cm de espessura, face e bordos polidos. (material) | 17.000 | 3498.98 | 59482.66 |
| mt18pmi121a | Ud | Espelho para degrau de mármore nacional, Rosa Aurora, até 100 cm de comprimento por 16 cm de largura e 2 cm de espessura, polido. (material) | 17.000 | 2711.56 | 46096.52 |
| mt18zmi020a | Ud | Rodapé de escada de mármore nacional, Rosa Aurora, de duas peças, 37x7x2 cm, face e bordos polidos. (material) | 17.000 | 797.28 | 13553.76 |
| mt18bmi020ed | m² | Ladrilho de mármore nacional, Rosa Aurora, 60x40x2 cm, polido, segundo NP EN 12058. (material) | 1.050 | 11467.57 | 12040.95 |
| mt18rmi020a | m | Rodapé de mármore nacional, Rosa Aurora, 7x1 cm, face e bordos polidos. (material) | 2.000 | 777.87 | 1555.74 |
| mt09mor010c | m³ | Argamassa de cimento CEM II/B-L 32,5 N tipo M-5, confeccionada em obra com 230 kg/m³ de cimento e uma proporção em volume 1/6. (material) | 0.034 | 14888.78 | 506.22 |
| mt09mcr060c | kg | Argamassa de juntas cimentosa, CG1, para junta mínima entre 1,5 e 3 mm, segundo EN 13888. (material) | 2.480 | 90.39 | 224.17 |
| mt01ara010a | m³ | Areia com granulometria de 0 a 5 mm de diâmetro, limpa. (material) | 0.020 | 1657.06 | 33.14 |
| op00sie030 |  | Serra de disco de diamante, para mesa de trabalho, de corte húmido. | 1.000 | 0.00 | 0.00 |
| mo023 | h | Oficial de 1ª ladrilhador. (mão de obra) | 14.769 | 622.24 | 9189.86 |
| mo061 | h | Ajudante de ladrilhador. (mão de obra) | 14.769 | 398.94 | 5891.94 |
| mo113 | h | Operário não qualificado construção. (mão de obra) | 14.769 | 383.87 | 5669.38 |
| % | % | Custos directos complementares | 2 % | 154244.34 | 3084.89 |
|  |  | Custos directos |  |  | 157329.23 |
