# Caiado tradicional com cal e silicone sobre paramentos horizontais e verticais exteriores de argamassa, pedra ou tijolo, limpeza prévia do suporte, demão de primário e duas demãos de acabamento

- Propriedade do ficheiro: CYPE INGENIEROS, S.A.
- Formato: FIEBDC-3/2002
- Âmbito geográfico: Cabo Verde
- Custos indirectos: 3.00 %
- IVA: 15.00 %

## R Revestimentos

### RF Pinturas em paramentos exteriores

#### RFA Tintas de cal

**RFA010** m² Caiado tradicional com cal e silicone sobre paramentos horizontais e verticais exteriores de argamassa, pedra ou tijolo, limpeza prévia do suporte, demão de primário e duas demãos de acabamento.
Preparação e caiado de paramentos horizontais e verticais exteriores de argamassa, pedra ou tijolo, com cal e silicone. Incluindo p/p de preparação e limpeza prévia do suporte através de escovas ou elementos adequados, demão de primário com cal apagada diluída até a impregnação dos poros da superfície suporte e duas demãos de acabamento aplicadas com trincha ou rolo.
Inclui: Preparação e limpeza prévia do suporte. Aplicação de uma demão de primário. Aplicação de duas demãos de acabamento.
Critério de medição de projecto: Superfície medida segundo documentação gráfica de Projecto, com o mesmo critério que o suporte base.
Critério de medição de obra: Medir-se-á a superfície realmente executada segundo especificações de Projecto, com o mesmo critério que o suporte base.

| Código | Un | Descrição | Rendimento | Preço | Importância |
|---|---|---|---|---|---|
| mt27tec010 | kg | Cal. (material) | 0.600 | 0.69 | 0.41 |
| mt27wav010 | kg | Silicone. (material) | 0.100 | 10.41 | 1.04 |
| op00tal020 |  | Berbequim com misturador. | 1.000 | 0.00 | 0.00 |
| mo038 | h | Oficial de 1ª pintor. (mão de obra) | 0.159 | 3.76 | 0.60 |
| % | % | Custos directos complementares | 2 % | 2.05 | 0.04 |
|  |  | Custos directos |  |  | 2.09 |
