# Tratamento superficial de protecção contra a humidade por capilaridade em muros

- Propriedade do ficheiro: CYPE INGENIEROS, S.A.
- Formato: FIEBDC-3/2002
- Âmbito geográfico: Cabo Verde
- Moeda: CVE
- Custos indirectos: 3.00 %
- IVA: 15.00 %

## R Revestimentos

### RL Tratamentos superficiais de protecção

#### RLT Anti-humidade

**RLT020** m² Tratamento superficial de protecção contra a humidade por capilaridade em muros, sistema Classical Deshumidificante "REVETÓN" através da aplicação de líquido limpador anti-salitre, camada base de argamassa técnica consolidante de cal hidráulica natural Classical Consolidante Antisal "REVETÓN", de cor branca marfim de 10 mm de espessura, camada de regularização de argamassa técnica difusiva macroporosa de cal hidráulica natural Classical Deshumidificante "REVETÓN", de cor branca marfim de 20 mm de espessura e camada de acabamento com argamassa técnica de cal hidráulica natural Classical Mortero Fino "REVETÓN", de cor branca mármore, como suporte base para o revestimento à base de cal apagada, silicatos ou siloxanos.
Execução de revestimento poroso através do sistema sistema Classical Deshumidificante "REVETÓN", para a protecção contra a humidade por capilaridade em muros, impermeável à água da chuva e permeável ao vapor de água, composto por: camada base de argamassa técnica consolidante de cal hidráulica natural Classical Consolidante Antisal "REVETÓN", de cor branca marfim, composta por cal hidráulica natural NHL 3,5, inertes siliciosos e inertes seleccionados de 10 mm de espessura; camada de regularização de argamassa técnica difusiva macroporosa de cal hidráulica natural Classical Deshumidificante "REVETÓN", de cor branca marfim, composta por cal hidráulica natural NHL 3,5, inertes siliciosos, inertes leves termo-isolantes, terra de diatomáceas, silicato de alumínio e aditivos naturais arejantes, de 20 mm de espessura, aplicado em várias camadas; e camada de acabamento de argamassa técnica de cal hidráulica natural Classical Mortero Fino "REVETÓN", de cor branca mármore, composta por cal hidráulica natural NHL 3,5, inertes siliciosos e inertes seleccionados, terminado com talocha de espuma ou palustra de plástico, como suporte base para o revestimento à base de cal apagada, silicatos ou siloxanos. Inclusive limpeza da superfície suporte através da aplicação com escova de anti-salitre; formação de juntas, cantos, mestras, arestas, reentrâncias, ombreiras e lintéis e remates nos encontros com paramentos, revestimentos ou outros elementos assentes na sua superfície.
Inclui: Limpeza da superfície suporte. Execução da camada base. Execução de mestras. Espalhamento da argamassa de regularização. Alisamento do paramento passando uma régua sobre as mestras. Execução da camada de acabamento.
Critério de medição de projecto: Superfície medida segundo documentação gráfica de Projecto.
Critério de medição de obra: Medir-se-á a superfície realmente executada segundo especificações de Projecto.
Critérios considerados na determinação do preço da unidade de obra: O preço não inclui a preparação do suporte.

| Código | Un | Descrição | Rendimento | Preço | Importância |
|---|---|---|---|---|---|
| mt08aaa010a | m³ | Água. (material) | 0.020 | 178.75 | 3.58 |
| mt27thr010b | l | Líquido anti-salitre, para limpeza de eflorescências salinas "REVETÓN", incolor, à base de resinas acrílicas em dispersão aquosa e aditivos especiais, permeável ao vapor de água, anti-caruncho e anti-verdete, para aplicar com trincha ou rolo. (material) | 0.300 | 2042.20 | 612.66 |
| mt28mrr070d | kg | Argamassa técnica consolidante de cal hidráulica natural Classical Consolidante Antisal "REVETÓN", de cor branca marfim, composta por cal hidráulica natural NHL 3,5, segundo NP EN 459-1, inertes siliciosos e inertes seleccionados, para aplicar em rebocos e revestimentos de gesso, de uso em interiores e exteriores, como camada base dos sistemas de restauração natural Classical, para reparação de paramentos com humidades ou manchas salinas. (material) | 15.000 | 811.66 | 12174.90 |
| mt28mrr080d | l | Argamassa técnica difusiva macroporosa de cal hidráulica natural Classical Deshumidificante "REVETÓN", de cor branca marfim, composta por cal hidráulica natural NHL 3,5, segundo NP EN 459-1, inertes siliciosos, inertes leves termo-isolantes, terra de diatomáceas, silicato de alumínio e aditivos naturais arejantes, para aplicar em rebocos e revestimentos de gesso, de uso em interiores e exteriores, como camada de regularização dos sistemas de restauração natural Classical, para reparação de paramentos com humidades ou manchas salinas. (material) | 28.800 | 491.11 | 14143.97 |
| mt28mrr050d | kg | Argamassa técnica de cal hidráulica natural Classical Mortero Fino "REVETÓN", de cor branca mármore, composta por cal hidráulica natural NHL 3,5, segundo NP EN 459-1, inertes siliciosos e inertes seleccionados, permeável ao vapor de água, para aplicar em rebocos e revestimentos de gesso, de uso em interiores e exteriores, como camada de acabamento dos sistemas de restauração natural Classical, para reparação de paramentos com humidades ou manchas salinas. (material) | 2.250 | 416.04 | 936.09 |
| mo039 | h | Oficial de 1ª rebocador. (mão de obra) | 0.631 | 458.42 | 289.26 |
| mo079 | h | Ajudante de rebocador. (mão de obra) | 0.631 | 292.26 | 184.42 |
| % | % | Custos directos complementares | 2 % | 28344.88 | 566.90 |
|  |  | Custos directos |  |  | 28911.78 |
