# Revestimento interior directo de placas de gesso laminado com isolamento incorporado. Sistema "PLACO"

- Propriedade do ficheiro: CYPE INGENIEROS, S.A.
- Formato: FIEBDC-3/2002
- Âmbito geográfico: Cabo Verde
- Moeda: CVE
- Custos indirectos: 3.00 %
- IVA: 15.00 %

## R Revestimentos

### RR Paredes (placas e painéis)

#### RRY De placas de gesso laminado

**RRY060** m² Revestimento interior directo de placas de gesso laminado com isolamento incorporado. Sistema "PLACO".
Revestimento interior directo, sistema Placo Prima "PLACO", de 49,5 mm de espessura total, com nível de qualidade do acabamento standard (Q2), formado por uma placa transformada de gesso laminado B / EN 13950 - 1200 / 2500 / 29,5 / com os bordos longitudinais afinados, Placomur E 0.55 10+20 Th38 "PLACO", formada por uma alma de gesso de origem natural embutida e intimamente ligada a duas lâminas de cartão forte, com um painel de poliestireno expandido aderido no seu dorso, assente directamente sobre o paramento com massa de colagem MAP "PLACO". Inclusive massa e fita para o tratamento de juntas.
Critérios considerados na determinação do preço da unidade de obra: O preço inclui a resolução de encontros e pontos singulares.
Inclui: Marcação na laje inferior e na superior da linha de paramento acabado. Colocação sucessiva no paramento dos pontos de massa de colagem correspondentes a cada uma das placas. Corte das placas. Colocação sucessiva e independente de cada uma das placas através de nivelamento. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12plm050a | kg | Massa de colagem MAP "PLACO", segundo EN 14496. (material) | 4.800 | 100.98 | 484.70 |
| mt12plk020aa | m² | Placa transformada de gesso laminado B / EN 13950 - 1200 / 2500 / 29,5 / com os bordos longitudinais afinados, Placomur E 0.55 10+20 Th38 "PLACO", formada por uma alma de gesso de origem natural embutida e intimamente ligada a duas lâminas de cartão forte, com um painel de poliestireno expandido aderido no seu dorso. (material) | 1.050 | 1314.78 | 1380.52 |
| mt12plj010a | m | Fita microperfurada de papel "PLACO", de 50 mm de largura, segundo EN 13963, para acabamento de juntas de placas de gesso laminado. (material) | 1.400 | 8.73 | 12.22 |
| mt12plm010a | kg | Massa de secagem em pó SN "PLACO"; Euroclasse A2-s1, d0 de reacção ao fogo, segundo NP EN 13501-1, intervalo de temperatura de trabalho de 5 a 30°C, para aplicação manual com fita de juntas, segundo EN 13963; para o tratamento das juntas das placas de gesso laminado. (material) | 0.330 | 182.74 | 60.30 |
| op00fre010 |  | Fresadora. | 1.000 | 0.00 | 0.00 |
| op00sie010 |  | Serra tico-tico. | 1.000 | 0.00 | 0.00 |
| mo053 | h | Oficial de 1ª montador de pré-fabricados interiores. (mão de obra) | 0.387 | 639.39 | 247.44 |
| mo100 | h | Ajudante de montador de pré-fabricados interiores. (mão de obra) | 0.138 | 398.94 | 55.05 |
| % | % | Custos directos complementares | 2 % | 2240.23 | 44.80 |
|  |  | Custos directos |  |  | 2285.03 |
