# Base de pavimento de marmorite

- Propriedade do ficheiro: CYPE INGENIEROS, S.A.
- Formato: FIEBDC-3/2002
- Âmbito geográfico: Cabo Verde
- Moeda: CVE
- Custos indirectos: 3.00 %
- IVA: 15.00 %

## R Revestimentos

### RS Pavimentos

#### RSB Bases de pavimento

**RSB030** m² Base de pavimento de marmorite.
Base para pavimento interior, de ladrilhos de marmorite assentes com argamassa de cimento M-5 colocada sobre leito de gravilha de 2 cm de espessura, colocadas com maceta. Inclusive leitada de cimento para o enchimento de juntas.
Inclui: Marcação da superfície. Espalhamento da camada de gravilha. Humidificação das peças de marmorite. Espalhamento da argamassa de fixação. Colocação das peças com maceta. Enchimento de juntas com leitada de cimento. Limpeza da superfície dos ladrilhos.
Critério de medição de projecto: Superfície medida segundo documentação gráfica de Projecto.
Critério de medição de obra: Medir-se-á a superfície realmente executada segundo especificações de Projecto, sem deduzir a superfície ocupada pelos pilares situados dentro do seu perímetro.

| Código | Un | Descrição | Rendimento | Preço | Importância |
|---|---|---|---|---|---|
| mt01arp032a | m³ | Gravilha calcária de 2 a 8 mm de diâmetro. (material) | 0.020 | 2658.96 | 53.18 |
| mt09mor011b | m³ | Argamassa de cimento CEM II/B-L 32,5 N tipo M-5, confeccionada em obra com saibro (areia arcosita composta de feldspatos, quartzo e uma pequena quantidade de argila), com 230 kg/m³ de cimento e uma proporção em volume 1/6. (material) | 0.032 | 14130.46 | 452.17 |
| mt18btl011b | m² | Ladrilho de marmorite para base de pavimentos. (material) | 1.050 | 959.37 | 1007.34 |
| mt08cem040a | kg | Cimento branco BL-22,5 X, para pavimentação, em sacos, segundo NP EN 197-1. (material) | 1.000 | 17.15 | 17.15 |
| mo023 | h | Oficial de 1ª ladrilhador. (mão de obra) | 0.340 | 514.23 | 174.84 |
| mo061 | h | Ajudante de ladrilhador. (mão de obra) | 0.224 | 329.52 | 73.81 |
| % | % | Custos directos complementares | 2 % | 1778.49 | 35.57 |
|  |  | Custos directos |  |  | 1814.06 |
