# Soleira seca F127.es "KNAUF" Brío formada por placas de gesso com fibras Brío, com camada de poliestireno expandido, de 38 mm de espessura total

- Propriedade do ficheiro: CYPE INGENIEROS, S.A.
- Formato: FIEBDC-3/2002
- Âmbito geográfico: Cabo Verde
- Moeda: CVE
- Custos indirectos: 3.00 %
- IVA: 15.00 %

## R Revestimentos

### RS Pavimentos

#### RSB Bases de pavimento

**RSB040** m² Soleira seca F127.es "KNAUF" Brío formada por placas de gesso com fibras Brío, com camada de poliestireno expandido, de 38 mm de espessura total.
Soleira seca F127.es "KNAUF" Brío, sobre laje de betão devidamente nivelada (não incluída neste preço), formada por elemento composto Brío, de 38 mm de espessura total, composto por uma placa de gesso com fibras de 18 mm e uma camada de 20 mm de poliestireno expandido aderida à placa, apoiada sobre barreira de vapor constituída por filme de polietileno de 0,2 mm de espessura, previamente colocado sobre a laje. Inclusive p/p de fita perimetral, cola, parafusos e aplicação de primário em toda a sua superfície com Estrichgrund antes de aplicar sobre ela qualquer dos revestimentos compatíveis com o sistema.
Inclui: Colocação do filme de polietileno. Colocação da fita perimetral. Colocação das placas. Tratamento e acabamento superficial.
Critério de medição de projecto: Superfície medida segundo documentação gráfica de Projecto.
Critério de medição de obra: Medir-se-á a superfície realmente executada segundo especificações de Projecto, sem deduzir a superfície ocupada pelos pilares situados dentro do seu perímetro.

| Código | Un | Descrição | Rendimento | Preço | Importância |
|---|---|---|---|---|---|
| mt15mbv100 | m² | Barreira de vapor de polietileno, de 0,2 mm de espessura. (material) | 1.100 | 46.08 | 50.69 |
| mt12psk040b | m | Fita perimetral de lã de rocha "KNAUF" de 12 mm de espessura e 100 mm de largura. (material) | 1.000 | 528.40 | 528.40 |
| mt12psk010o | m² | Placa de gesso com fibra Brío EPS "KNAUF" elemento composto, de 38 mm de espessura, composta por uma placa de 18 mm e 20 mm de poliestireno expandido. (material) | 2.000 | 5936.82 | 11873.64 |
| mt12pik030 | kg | Cola Brio "KNAUF". (material) | 0.040 | 2792.53 | 111.70 |
| mt12ptk020b | Ud | Parafuso especial Brío "KNAUF" 22 mm. (material) | 11.000 | 2.41 | 26.51 |
| mt12pik040b | kg | Primário Estrichgrund "KNAUF", para reduzir a absorção e melhorar a aderência. (material) | 0.050 | 73.17 | 3.66 |
| op00ato010 |  | Aparafusadora. | 1.000 | 0.00 | 0.00 |
| op00tal010 |  | Berbequim. | 1.000 | 0.00 | 0.00 |
| op00sie010 |  | Serra tico-tico. | 1.000 | 0.00 | 0.00 |
| mo053 | h | Oficial de 1ª montador de pré-fabricados interiores. (mão de obra) | 0.412 | 472.00 | 194.46 |
| mo100 | h | Ajudante de montador de pré-fabricados interiores. (mão de obra) | 0.412 | 292.26 | 120.41 |
| % | % | Custos directos complementares | 2 % | 12909.47 | 258.19 |
|  |  | Custos directos |  |  | 13167.66 |
