# Soleira seca F151.es "KNAUF" Aquapanel Floor formada por placas de cimento Aquapanel Floor, de 22 mm de espessura total

- Propriedade do ficheiro: CYPE INGENIEROS, S.A.
- Formato: FIEBDC-3/2002
- Âmbito geográfico: Cabo Verde
- Custos indirectos: 3.00 %
- IVA: 15.00 %

## R Revestimentos

### RS Pavimentos

#### RSB Bases de pavimento e grandes acrescentos

**RSB040** m² Soleira seca F151.es "KNAUF" Aquapanel Floor formada por placas de cimento Aquapanel Floor, de 22 mm de espessura total.
Fornecimento e colocação de soleira seca F151.es "KNAUF" Aquapanel Floor, sobre laje de betão devidamente nivelada (não incluída neste preço), formada por elemento simples Aquapanel Floor, placa de 22 mm de espessura, de 570x870 mm, com alma de cimento Portland com aditivos e com bordos macho-fêmea para a colagem e/ou aparafusamento entre si, apoiada sobre barreira de vapor constituída por filme de polietileno de 0,2 mm de espessura, previamente colocado sobre a laje. Inclusive p/p de fita perimetral, cola, parafusos e aplicação de primário em toda a sua superfície com Indoor antes de aplicar sobre ela qualquer dos revestimentos compatíveis com o sistema.
Inclui: Colocação do filme de polietileno. Colocação da fita perimetral. Colocação das placas. Tratamento e acabamento superficial.
Critério de medição de projecto: Superfície medida segundo documentação gráfica de Projecto.
Critério de medição de obra: Medir-se-á a superfície realmente executada segundo especificações de Projecto, sem deduzir a superfície ocupada pelos pilares situados dentro do seu perímetro.

| Código | Un | Descrição | Rendimento | Preço | Importância |
|---|---|---|---|---|---|
| mt18mva080 | m² | Filme de polietileno de 0,2 mm de espessura, para utilização como barreira de vapor. (material) | 1.100 | 0.42 | 0.46 |
| mt12psk040b | m | Fita perimetral de lã de rocha "KNAUF" de 12 mm de espessura e 100 mm de largura. (material) | 1.000 | 2.95 | 2.95 |
| mt12paf010a | m² | Placa Aquapanel Floor "KNAUF" elemento simples, de 22 mm de espessura, 600x900 mm, com alma de cimento Portland com aditivos e com bordos macho-fêmea para a colagem e/ou aparafusamento entre si. (material) | 1.000 | 35.59 | 35.59 |
| mt12paf015 | Ud | Lingueta de PVC, para união de placas Aquapanel Floor "KNAUF". (material) | 7.000 | 0.14 | 0.98 |
| mt12paf030 | kg | Cola Aquapanel Floor "KNAUF". (material) | 0.070 | 22.35 | 1.56 |
| mt12pak080a | kg | Primário superficial Aquapanel Indoor "KNAUF". (material) | 0.200 | 5.74 | 1.15 |
| op00ato010 |  | Aparafusadora. | 1.000 | 0.00 | 0.00 |
| op00tal010 |  | Berbequim. | 1.000 | 0.00 | 0.00 |
| op00sie010 |  | Serra tico-tico. | 1.000 | 0.00 | 0.00 |
| mo053 | h | Oficial de 1ª montador de pré-fabricados interiores. (mão de obra) | 0.395 | 3.85 | 1.52 |
| mo100 | h | Ajudante de montador de pré-fabricados interiores. (mão de obra) | 0.395 | 2.35 | 0.93 |
| % | % | Custos directos complementares | 2 % | 45.14 | 0.90 |
|  |  | Custos directos |  |  | 46.04 |
