# Pavimento técnico acessível de painéis autoportantes de 600x600 mm e 48 mm de espessura

- Propriedade do ficheiro: CYPE INGENIEROS, S.A.
- Formato: FIEBDC-3/2002
- Âmbito geográfico: Cabo Verde
- Moeda: CVE
- Custos indirectos: 3.00 %
- IVA: 15.00 %

## R Revestimentos

### RS Pavimentos

#### RSE Técnicos

**RSE040** m² Pavimento técnico acessível de painéis autoportantes de 600x600 mm e 48 mm de espessura, formados por um suporte base de painel de aglomerado, de 38 mm de espessura, com bordos de PVC, lâmina de alumínio de 0,5 mm de espessura disposta na face inferior e uma camada de acabamento de grés porcelânico, estilo cimento, série Meteor "GRESPANIA", cor antracite, acabamento liso, de 598x598 mm e 10 mm de espessura apoiadas sobre pés reguláveis de aço galvanizado, para alturas de até 150 mm.
Pavimento técnico acessível formado por painéis autoportantes de 600x600 mm e 48 mm de espessura, formados por um suporte base de painel de aglomerado, de 38 mm de espessura, com bordos de PVC, lâmina de alumínio de 0,5 mm de espessura disposta na face inferior e uma camada de acabamento de grés porcelânico, estilo cimento, série Meteor "GRESPANIA", cor antracite, acabamento liso, de 598x598 mm e 10 mm de espessura apoiadas sobre pés reguláveis de aço galvanizado, para alturas de até 150 mm, fixados à superfície de apoio com adesivo. Incluindo p/p de preparação da superfície de apoio dos pedestais através da aspiração e limpeza de entulho, implantação e fixação dos pedestais ao pavimento com cola, colocação de almofadas sobre os pedestais e fixação da rosca que regula a sua altura com cola, e banda perimetral de lã de rocha para a dessolidarização do perímetro. Totalmente montado.
Inclui: Implantação dos eixos dos pedestais e marcação de níveis. Colocação, nivelação e fixação de pedestais. Colocação dos painéis. Limpeza final do pavimento.
Critério de medição de projecto: Superfície útil, medida segundo documentação gráfica de Projecto. Não foi incrementada a medição por perdas, uma vez que na composição se considerou 5% a mais.
Critério de medição de obra: Medir-se-á a superfície realmente executada segundo especificações de Projecto.

| Código | Un | Descrição | Rendimento | Preço | Importância |
|---|---|---|---|---|---|
| mt12psk040a | m | Fita perimetral de lã de rocha de 12 mm de espessura e 100 mm de largura. (material) | 1.000 | 512.55 | 512.55 |
| mt12psk080a | Ud | Cartucho de 600 cm³ de cola para fixação de pés reguláveis à superfície de apoio. (material) | 0.010 | 1439.31 | 14.39 |
| mt12psk060J | Ud | Pé regulável de aço galvanizado, para alturas de até 150 mm. Inclusive acessórios. (material) | 3.000 | 235.01 | 705.03 |
| mt12stg010gabb | m² | Painel autoportante para o sistema de pavimento técnico acessível "GRESPANIA", de 600x600 mm e 48 mm de espessura, formado por um suporte base de painel de aglomerado, de 38 mm de espessura, biselado e rematado perimetralmente com PVC, cor a escolher, lâmina de alumínio de 0,5 mm de espessura disposta na face inferior e uma camada de acabamento de grés porcelânico, estilo cimento, série Meteor "GRESPANIA", cor antracite, acabamento liso, de 598x598 mm e 10 mm de espessura; classificação 2/2/A/2, segundo NP EN 12825. (material) | 1.050 | 11520.34 | 12096.36 |
| op00ato010 |  | Aparafusadora. | 1.000 | 0.00 | 0.00 |
| op00tal010 |  | Berbequim. | 1.000 | 0.00 | 0.00 |
| op00tro010 |  | Cortadora de disco para bancada. | 1.000 | 0.00 | 0.00 |
| mo011 | h | Oficial de 1ª montador. (mão de obra) | 0.481 | 472.00 | 227.03 |
| mo080 | h | Ajudante de montador. (mão de obra) | 0.481 | 292.26 | 140.58 |
| % | % | Custos directos complementares | 2 % | 13695.94 | 273.92 |
|  |  | Custos directos |  |  | 13969.86 |
